# Vedação de junta entre vidro e caixilharia

- Propriedade do ficheiro: CYPE Ingenieros S.A.
- Formato: FIEBDC-3/2016
- Programa: Gerador de preços para construção civil. CYPE Ingenieros, S.A.
- Data: 23/05/2024
- Moeda: EUR
- Custos indirectos: 3 %
- IVA: 23 %

## H Remates e trabalhos auxiliares

### HS Vedações

#### HSV Vidros

**HSV010** m Vedação de junta entre vidro e caixilharia.
Vedação de junta interior entre vidro e caixilharia, com silicone sintético incolor, através de aplicação manual, com pistola.
Inclui: Preparação e limpeza da junta. Protecção dos bordos da junta. Vedação. Remates. Limpeza final.
Critério de medição de projecto: Comprimento medido segundo documentação gráfica de Projecto.
Critério de medição de obra: Medir-se-á o comprimento realmente executado segundo especificações de Projecto.

| Código | Un | Descrição | Rendimento | Preço | Importância |
|---|---|---|---|---|---|
| mt21vva015a | Ud | Cartucho de 310 ml de silicone neutro, incolor, dureza Shore A aproximada de 23, segundo EN ISO 868 e recuperação elástica >=80%, segundo EN ISO 7389. (material) | 0.083 | 5.77 | 0.479 |
| mo055 | h | Oficial de 1ª vidraceiro. (mão de obra) | 0.114 | 24.22 | 2.761 |
| % | % | Custos directos complementares | 2 % | 3.240 | 0.065 |
|  |  | Custos directos |  |  | 3.305 |

Resíduos:
- colocação: mt21vva015a; factor de resíduo 0.06

## Recursos

**mt21vva015a** Ud Cartucho de 310 ml de silicone neutro
Dados técnicos: Custo energético 87.088 MJ; Emissão de CO2 3.667 kg; Código LER 17 09 04; Massa do elemento 0.45 kg; Volume 0.0003 m3
Resíduos:
- embalagem: re170203 Plástico. (componente de resíduo); rendimento 0.1 kg; Código LER 17 02 03; Massa do elemento 1 kg; Volume 0.001667 m3
