# Ponto de enchimento

- Propriedade do ficheiro: CYPE Ingenieros S.A.
- Formato: FIEBDC-3/2016
- Programa: Gerador de preços para construção civil. CYPE Ingenieros, S.A.
- Data: 11/06/2024
- Moeda: EUR
- Custos indirectos: 3 %
- IVA: 23 %

## I Instalações

### IC Aquecimento, arrefecimento, climatização e A.Q.S.

#### ICS Sistemas de condução de água

**ICS005** Ud Ponto de enchimento.
Ponto de enchimento de rede de distribuição de água, para sistema de aquecimento, formado por 2 m de tubo de polietileno reticulado (PE-Xa), com barreira de oxigénio (EVOH), de 16 mm de diâmetro exterior e 2 mm de espessura, PN=6 atm, fornecido em rolos, colocado superficialmente, com isolamento através de manga isolante flexível de espuma elastomérica, válvulas de corte, filtro de retenção de resíduos, contador de água e válvula de retenção. Inclusive material auxiliar para montagem e fixação, acessórios e peças especiais.
Inclui: Marcação. Colocação e fixação. Colocação do isolamento. Realização de ensaios.
Critério de medição de projecto: Número de unidades previstas, segundo documentação gráfica de Projecto.
Critério de medição de obra: Medir-se-á o número de unidades realmente executadas segundo especificações de Projecto.

| Código | Un | Descrição | Rendimento | Preço | Importância |
|---|---|---|---|---|---|
| mt37tpu413a | Ud | Material auxiliar para montagem e fixação das tubagens de polietileno reticulado (PE-Xa) com barreira de oxigénio (EVOH), de 16 mm de diâmetro exterior. (material) | 2 | 0.15 | 0.300 |
| mt37tpu013oe | m | Tubo de polietileno reticulado (PE-Xa), com barreira de oxigénio (EVOH), de 16 mm de diâmetro exterior e 2 mm de espessura, PN=6 atm, fornecido em rolos, segundo NP EN ISO 15875-2, com o preço incrementado em 20% relativamente a acessórios e peças especiais. (material) | 2 | 3.62 | 7.240 |
| mt37sve010b | Ud | Válvula de esfera de latão niquelado para enroscar de 1/2". (material) | 2 | 4.95 | 9.900 |
| mt37www060b | Ud | Filtro de retenção de resíduos de latão, com peneiro de aço inoxidável com perfurações de 0,4 mm de diâmetro, com rosca de 1/2", para uma pressão máxima de funcionamento de 16 bar e uma temperatura máxima de 110°C. (material) | 1 | 4.21 | 4.210 |
| mt37cic020a | Ud | Contador de água fria, para enroscar, de 1/2" de diâmetro. (material) | 1 | 44.31 | 44.310 |
| mt37svr010a | Ud | Válvula de retenção de latão para enroscar de 1/2". (material) | 1 | 4.3 | 4.300 |
| mt17coe050bc | m | Manga isolante de espuma elastomérica, de 16 mm de diâmetro interior e 22,0 mm de espessura mm de espessura, à base de borracha sintética flexível, de estrutura celular fechada. (material) | 2 | 6.8 | 13.600 |
| mt17coe110 | l | Cola para manga isolante elastomérica. (material) | 0.05 | 19.01 | 0.951 |
| mo004 | h | Oficial de 1ª instalador de aquecimento. (mão de obra) | 0.454 | 23.31 | 10.583 |
| mo103 | h | Ajudante de instalador de aquecimento. (mão de obra) | 0.454 | 22.09 | 10.029 |
| % | % | Custos directos complementares | 2 % | 105.423 | 2.108 |
|  |  | Custos directos |  |  | 107.531 |

Resíduos:
- colocação: mt37tpu013oe; factor de resíduo 0.0275
- colocação: mt17coe050bc; factor de resíduo 0.0675535

## Recursos

**mt37tpu013oe** m Tubo de polietileno reticulado (PE-Xa)
Dados técnicos: Custo energético 7.363 MJ; Emissão de CO2 0.366 kg; Código LER 17 02 03; Massa do elemento 0.076 kg; Volume 0.000127 m3

**mt37sve010b** Ud Válvula de esfera de latão niquelado para enroscar de 1/2"
Dados técnicos: Custo energético 509.569 MJ; Emissão de CO2 34.281 kg
Resíduos:
- embalagem: re150101 Embalagens de papel e cartão. (componente de resíduo); rendimento 0.072 kg; Código LER 15 01 01; Massa do elemento 1 kg; Volume 0.001333 m3

**mt37www060b** Ud Filtro de retenção de resíduos de latão
Dados técnicos: Custo energético 320.839 MJ; Emissão de CO2 22.775 kg
Resíduos:
- embalagem: re150101 Embalagens de papel e cartão; rendimento 0.072 kg

**mt37svr010a** Ud Válvula de retenção de latão para enroscar de 1/2"
Dados técnicos: Custo energético 625.531 MJ; Emissão de CO2 42.069 kg
Resíduos:
- embalagem: re150101 Embalagens de papel e cartão; rendimento 0.072 kg

**mt17coe050bc** m Manga isolante de espuma elastomérica
Dados técnicos: Custo energético 3.138 MJ; Emissão de CO2 0.138 kg; Código LER 17 02 03; Massa do elemento 0.0327 kg; Volume 0.000054 m3
Resíduos:
- embalagem: re170203 Plástico. (componente de resíduo); rendimento 0.002 kg; Código LER 17 02 03; Massa do elemento 1 kg; Volume 0.001667 m3
