# Detector de quebra de vidros, electrónico

- Propriedade do ficheiro: CYPE Ingenieros S.A.
- Formato: FIEBDC-3/2016
- Programa: Gerador de preços para construção civil. CYPE Ingenieros, S.A.
- Data: 23/05/2024
- Moeda: EUR
- Custos indirectos: 3 %
- IVA: 23 %

## I Instalações

### ID Segurança

#### IDE Detectores vibração

**IDE020** Ud Detector de quebra de vidros, electrónico.
Detector de quebra de vidros electrónico, alcance de 2,5 m², de 37x19x12 mm, com led de teste, memória de alarme e contacto normalmente encerrado. Inclusive elementos de fixação.
Inclui: Marcação. Fixação à superfície suporte. Montagem, ligação e verificação do seu correcto funcionamento.
Critério de medição de projecto: Número de unidades previstas, segundo documentação gráfica de Projecto.
Critério de medição de obra: Medir-se-á o número de unidades realmente executadas segundo especificações de Projecto.

| Código | Un | Descrição | Rendimento | Preço | Importância |
|---|---|---|---|---|---|
| mt41ing100a | Ud | Detector de quebra de vidros electrónico, alcance de 2,5 m², de 37x19x12 mm, com led de teste, memória de alarme e contacto normalmente encerrado. Inclusive elementos de fixação. (material) | 1 | 73.15 | 73.150 |
| mo006 | h | Oficial de 1ª instalador de redes e equipamentos de detecção e segurança. (mão de obra) | 0.215 | 23.31 | 5.012 |
| mo105 | h | Ajudante de instalador de redes e equipamentos de detecção e segurança. (mão de obra) | 0.215 | 22.09 | 4.749 |
| % | % | Custos directos complementares | 2 % | 82.911 | 1.658 |
|  |  | Custos directos |  |  | 84.569 |
