# Quadro de colunas

- Propriedade do ficheiro: CYPE Ingenieros S.A.
- Formato: FIEBDC-3/2016
- Programa: Gerador de preços para construção civil. CYPE Ingenieros, S.A.
- Data: 28/03/2024
- Moeda: EUR
- Custos indirectos: 3 %
- IVA: 23 %

## I Instalações

### IE Eléctricas

#### IEC Caixas gerais de protecção

**IEC030** Ud Quadro de colunas.
Quadro de colunas GC+BBD+3PB (125 A) da instalação colectiva, de chapa electrozincada e com graus de protecção IP41 e IK07, com 3 saídas, 2 delas equipadas. Formado por 1 caixa de corte geral GC equipada com um interruptor de 80, 1 caixa de barramento BBD totalmente equipada e 3 caixas de protecção de saídas PB, equipadas com fusíveis tipo gG (Saída 1: 3 bases porta-fusível e 3 fusíveis de facas de tamanho 00 de 16 A; Saída 2: 3 bases porta-fusível e 3 fusíveis de facas de tamanho 00 de 16 A). Totalmente montado, ligado e testado.
Inclui: Marcação. Colocação e fixação das caixas. Colocação de fusíveis e acessórios. Ligação.
Critério de medição de projecto: Número de unidades previstas, segundo documentação gráfica de Projecto.
Critério de medição de obra: Medir-se-á o número de unidades realmente executadas segundo especificações de Projecto.

| Código | Un | Descrição | Rendimento | Preço | Importância |
|---|---|---|---|---|---|
| mt35icp010c | Ud | Quadro de colunas GC+BBD+3PB (125 A) com 3 saídas, de chapa electrozincada, com resistência à propagação da chama e com graus de protecção IP41 e IK07, segundo NP EN 60439-1. Formado por 1 caixa de corte geral GC, 1 caixa de barramento BBD totalmente equipada e 3 caixas de protecção de saídas PB. (material) | 1 | 340.2 | 340.200 |
| mt35icp020a | Ud | Interruptor tetrapolar (4P), de 80 A. (material) | 1 | 57 | 57.000 |
| mt35icp110a | Ud | Base porta fusíveis de 1 polo para fusível de facas de tamanho 00. Segundo IEC 60269-1 e IEC 60269-2. (material) | 6 | 21.55 | 129.300 |
| mt35icp080a | Ud | Fusível de facas tipo gG de tamanho 00, de 16 A de intensidade nominal, sendo a sua tensão atribuída de 500 V, com 120 kA de poder de corte, com indicador de fusão. Segundo IEC 60269-1 e IEC 60269-2. (material) | 6 | 12.49 | 74.940 |
| mt35www010 | Ud | Material auxiliar para instalações eléctricas. (material) | 1 | 1.48 | 1.480 |
| mo020 | h | Oficial de 1ª construção. (mão de obra) | 0.322 | 22.68 | 7.303 |
| mo113 | h | Operário não qualificado construção. (mão de obra) | 0.322 | 21.45 | 6.907 |
| mo003 | h | Oficial de 1ª electricista. (mão de obra) | 0.644 | 23.31 | 15.012 |
| mo102 | h | Ajudante de electricista. (mão de obra) | 0.644 | 22.09 | 14.226 |
| % | % | Custos directos complementares | 2 % | 646.368 | 12.927 |
|  |  | Custos directos |  |  | 659.295 |

## Recursos

**mt35icp010c** Ud Quadro de colunas GC+BBD+3PB (125 A) com 3 saídas
Dados técnicos: Custo energético 168.969 MJ; Emissão de CO2 8.504 kg
Resíduos:
- embalagem: re150101 Embalagens de papel e cartão. (componente de resíduo); rendimento 1.786 kg; Código LER 15 01 01; Massa do elemento 1 kg; Volume 0.001333 m3

**mt35icp020a** Ud Interruptor tetrapolar (4P), de 80 A
Dados técnicos: Custo energético 46.980 MJ; Emissão de CO2 2.499 kg
Resíduos:
- embalagem: re150101 Embalagens de papel e cartão; rendimento 0.034 kg

**mt35icp110a** Ud Base porta fusíveis de 1 polo para fusível de facas de tamanho 00. Segundo IEC 60269-1 e IEC 60269-2
Dados técnicos: Custo energético 0.018 MJ; Emissão de CO2 0.028 kg
Resíduos:
- embalagem: re150101 Embalagens de papel e cartão; rendimento 0.033 kg

**mt35icp080a** Ud Fusível de facas tipo gG de tamanho 00
Dados técnicos: Custo energético 0.017 MJ; Emissão de CO2 0.027 kg
Resíduos:
- embalagem: re150101 Embalagens de papel e cartão; rendimento 0.032 kg
