# Sprinkler de grande cobertura

- Propriedade do ficheiro: CYPE Ingenieros S.A.
- Formato: FIEBDC-3/2016
- Programa: Gerador de preços para construção civil. CYPE Ingenieros, S.A.
- Data: 23/10/2024
- Moeda: EUR
- Custos indirectos: 3 %
- IVA: 23 %

## I Instalações

### IO Contra incêndios

#### IOT Sistemas de extinção fixos

**IOT036** Ud Sprinkler de grande cobertura.
Sprinkler automático de grande cobertura pendente, risco ligeiro, resposta normal com ampola fusível de vidro frágil de 5 mm de diâmetro e dissolução alcoólica de cor vermelho, ruptura a 68°C, de 3/4" DN 20 mm de diâmetro de rosca, constante de descarga K de 116 (métrico), pressão de trabalho 12 bar, acabamento lacado cor bronze. Inclusive acessórios e peças especiais para ligação à rede de distribuição de água.
Inclui: Marcação. Montagem, ligação e verificação do seu correcto funcionamento.
Critério de medição de projecto: Número de unidades previstas, segundo documentação gráfica de Projecto.
Critério de medição de obra: Medir-se-á o número de unidades realmente executadas segundo especificações de Projecto.

| Código | Un | Descrição | Rendimento | Preço | Importância |
|---|---|---|---|---|---|
| mt41roc060aa | Ud | Sprinkler automático de grande cobertura pendente, risco ligeiro, resposta normal com ampola fusível de vidro frágil de 5 mm de diâmetro e dissolução alcoólica de cor vermelho, ruptura a 68°C, de 3/4" DN 20 mm de diâmetro de rosca, constante de descarga K de 116 (métrico), pressão de trabalho 12 bar, acabamento lacado cor bronze, segundo EN 12259-1. (material) | 1 | 24.82 | 24.820 |
| mt41roc500 | Ud | Acessórios e peças especiais para ligação de sprinkler a rede de distribuição de água. (material) | 1 | 2.71 | 2.710 |
| mo008 | h | Oficial de 1ª canalizador. (mão de obra) | 0.268 | 23.31 | 6.247 |
| mo107 | h | Ajudante de canalizador. (mão de obra) | 0.268 | 22.09 | 5.920 |
| % | % | Custos directos complementares | 2 % | 39.697 | 0.794 |
|  |  | Custos directos |  |  | 40.491 |
