# Ponto de inspecção e de drenagem de condensados, para interior

- Propriedade do ficheiro: CYPE Ingenieros S.A.
- Formato: FIEBDC-3/2016
- Programa: Gerador de preços para construção civil. CYPE Ingenieros, S.A.
- Data: 11/06/2024
- Moeda: EUR
- Custos indirectos: 3 %
- IVA: 23 %

## I Instalações

### IV Ventilação

#### IVU Ventilação geotérmica: poços canadianos

**IVU050** Ud Ponto de inspecção e de drenagem de condensados, para interior.
Ponto de inspecção e de drenagem de condensados, para interior, formado por cruz de aço galvanizado com juntas de EPDM de duplo lábio, de 160 mm de diâmetro nominal; tampão de aço galvanizado, de 160 mm de diâmetro nominal; redução concêntrica de aço galvanizado, de 160 mm de diâmetro nominal inicial e 80 mm de diâmetro nominal final com junta de EPDM; tampão de drenagem de aço galvanizado, de 80 mm de diâmetro nominal e sifão para drenagem de condensados.
Inclui: Montagem, ligação e verificação do seu correcto funcionamento.
Critério de medição de projecto: Número de unidades previstas, segundo documentação gráfica de Projecto.
Critério de medição de obra: Medir-se-á o número de unidades realmente executadas segundo especificações de Projecto.

| Código | Un | Descrição | Rendimento | Preço | Importância |
|---|---|---|---|---|---|
| mt42vgg050a | Ud | Cruz de aço galvanizado com juntas de EPDM de duplo lábio, de 160 mm de diâmetro nominal. (material) | 1 | 34.01 | 34.010 |
| mt42vgg051a | Ud | Tampão de aço galvanizado, de 160 mm de diâmetro nominal. (material) | 1 | 6.8 | 6.800 |
| mt42vgg052a | Ud | Redução concêntrica de aço galvanizado, de 160 mm de diâmetro nominal inicial e 80 mm de diâmetro nominal final com junta de EPDM. (material) | 1 | 13.6 | 13.600 |
| mt42vgg053a | Ud | Tampão de drenagem de aço galvanizado, de 80 mm de diâmetro nominal. (material) | 1 | 10.2 | 10.200 |
| mt42vgg054a | Ud | Sifão para drenagem de condensados. (material) | 1 | 3.4 | 3.400 |
| mo011 | h | Oficial de 1ª montador. (mão de obra) | 0.216 | 23.31 | 5.035 |
| mo080 | h | Ajudante de montador. (mão de obra) | 0.216 | 22.13 | 4.780 |
| % | % | Custos directos complementares | 2 % | 77.825 | 1.557 |
|  |  | Custos directos |  |  | 79.382 |
