# Caixilharia exterior de madeira e alumínio

- Propriedade do ficheiro: CYPE Ingenieros S.A.
- Formato: FIEBDC-3/2016
- Programa: Gerador de preços para construção civil. CYPE Ingenieros, S.A.
- Data: 11/06/2024
- Moeda: EUR
- Custos indirectos: 3 %
- IVA: 23 %

## L Vãos

### LC Caixilharias

#### LCC De madeira e alumínio

**LCC010** Ud Caixilharia exterior de madeira e alumínio.
Caixilharia exterior sistema madeira-alumínio, de madeira de pinho e perfil exterior de alumínio extrudido de 17,5 mm de espessura, fixado ao perfil de madeira através de clipes desmontáveis de material plástico para ruptura de ponte térmica, para janela com dobradiças, de abertura para o interior de 600x600 mm, folha de 85,5x80 mm de secção e aro de 85,5x70 mm, moldura com bite integrado, bites, guarnição de madeira maciça de 70x15 mm e remate no perfil inferior; com capacidade para assentar um vidro com uma espessura mínima de 17 mm e máxima de 47 mm; coeficiente de transmissão térmica do aro da secção tipo Uh,m = 1,33 W/(m²°C), com classificação à permeabilidade ao ar classe 4, segundo EN 12207, classificação à estanquidade à água classe E1500, segundo EN 12208 e classificação à resistência à carga do vento classe 5, segundo EN 12210; acabamento através do sistema de Envernizamento translúcido, composto de uma primeira demão de impregnação para a protecção preventiva da madeira contra fungos e ataques de insectos xilófagos, e aplicação posterior de uma camada final de 220 microns, acabamento mate acetinado, de alta resistência frente à acção dos raios UV e da intempérie; inclusive aplicação de pasta vedante para juntas; ferragem perimetral de fecho e segurança com WK1, segundo EN 1627, abertura através de cremona de alavanca, puxador em cores standard e abertura de microventilação; sem pré-aro e sem persiana. Inclusive ganchos para a fixação da caixilharia.
Critérios considerados na determinação do preço da unidade de obra: O preço não inclui o assentamento da caixilharia. O preço não inclui o sistema de barreira tripla.
Inclui: Ajuste final da folha.
Critério de medição de projecto: Número de unidades previstas, segundo documentação gráfica de Projecto.
Critério de medição de obra: Medir-se-á o número de unidades realmente executadas segundo especificações de Projecto.

| Código | Un | Descrição | Rendimento | Preço | Importância |
|---|---|---|---|---|---|
| mt22gen010oab | Ud | Janela sistema madeira-alumínio, de madeira de pinho e perfil exterior de alumínio extrudido de 17,5 mm de espessura, fixado ao perfil de madeira através de clipes desmontáveis de material plástico para ruptura de ponte térmica, uma folha oscilo-batente, dimensões 600x600 mm, acabamento através do sistema de Envernizamento translúcido, composta de folha de 85,5x80 mm e aro de 85,5x70 mm, moldura com bite integrado, bites, guarnição de madeira maciça de 70x15 mm e remate no perfil inferior, junta perimetral dupla de estanquidade de borracha termoplástica, com capacidade para assentar um vidro com uma espessura mínima de 17 mm e máxima de 47 mm; coeficiente de transmissão térmica do aro da secção tipo Uh,m = 1,33 W/(m²°C), com classificação à permeabilidade ao ar classe 4, segundo EN 12207, classificação à estanquidade à água classe E1500, segundo EN 12208 e classificação à resistência à carga do vento classe 5, segundo EN 12210; ferragem perimetral de fecho e segurança com WK1, segundo EN 1627, abertura através de cremona de alavanca, puxador em cores standard e abertura de microventilação, Segundo NP EN 14351-1. (material) | 1 | 521.68 | 521.680 |
| mo017 | h | Oficial de 1ª carpinteiro. (mão de obra) | 1.12 | 23.03 | 25.794 |
| mo058 | h | Ajudante de carpinteiro. (mão de obra) | 1.12 | 22.27 | 24.942 |
| % | % | Custos directos complementares | 2 % | 572.416 | 11.448 |
|  |  | Custos directos |  |  | 583.864 |

## Recursos

**mt22gen010oab** Ud Janela sistema madeira-alumínio
Dados técnicos: Custo energético 2372.317 MJ; Emissão de CO2 3.528 kg
Resíduos:
- embalagem: re170203 Plástico. (componente de resíduo); rendimento 0.122 kg; Código LER 17 02 03; Massa do elemento 1 kg; Volume 0.001667 m3
- embalagem: re170604 Materiais de isolamento não abrangidos em 17 06 01 e 17 06 03. (componente de resíduo); rendimento 0.026 kg; Código LER 17 06 04; Massa do elemento 1 kg; Volume 0.001667 m3
