# Caixa de estore, de madeira

- Propriedade do ficheiro: CYPE Ingenieros S.A.
- Formato: FIEBDC-3/2016
- Programa: Gerador de preços para construção civil. CYPE Ingenieros, S.A.
- Data: 28/03/2024
- Moeda: EUR
- Custos indirectos: 3 %
- IVA: 23 %

## L Vãos

### LC Caixilharias

#### LCM De madeira

**LCM020** Ud Caixa de estore, de madeira.
Caixa de estore interior composta por caixilho de madeira maciça, painel de aglomerado de 11 mm de espessura em laterais, fundo e tecto, e painel de aglomerado de 4 mm de espessura na tampa, revestidos com folha de madeira de pinho da região; envernizada em oficina com verniz sintético com acabamento brilhante, de 25 cm de largura, 30 cm de altura e 140 cm de comprimento. Inclusive parafusos de fixação.
Inclui: Formação de caixa de estore. Colocação da tampa de inspecção.
Critério de medição de projecto: Número de unidades previstas, segundo documentação gráfica de Projecto.
Critério de medição de obra: Medir-se-á o número de unidades realmente executadas segundo especificações de Projecto.

| Código | Un | Descrição | Rendimento | Preço | Importância |
|---|---|---|---|---|---|
| mt22cca010aqa | Ud | Caixa de estore interior composta por caixilho de madeira maciça, painel de aglomerado de 11 mm de espessura em laterais, fundo e tecto, e painel de aglomerado de 4 mm de espessura na tampa, revestidos com folha de madeira de pinho da região; envernizada em oficina com verniz sintético com acabamento brilhante, de 25 cm de largura, 30 cm de altura e 140 cm de comprimento, inclusive parafusos de fixação. (material) | 1 | 35.53 | 35.530 |
| mo017 | h | Oficial de 1ª carpinteiro. (mão de obra) | 0.563 | 23.03 | 12.966 |
| mo058 | h | Ajudante de carpinteiro. (mão de obra) | 0.563 | 22.27 | 12.538 |
| % | % | Custos directos complementares | 2 % | 61.034 | 1.221 |
|  |  | Custos directos |  |  | 62.255 |

Resíduos:
- colocação: mt22cca010aqa; factor de resíduo 0.0107412

## Recursos

**mt22cca010aqa** Ud Caixa de estore interior composta por caixilho de madeira maciça
Dados técnicos: Custo energético 911.924 MJ; Emissão de CO2 -8.090 kg; Código LER 17 02 01; Massa do elemento 10.4 kg; Volume 0.009455 m3
Resíduos:
- embalagem: re170203 Plástico. (componente de resíduo); rendimento 0.023 kg; Código LER 17 02 03; Massa do elemento 1 kg; Volume 0.001667 m3
