# Camada de protecção de agregado reciclado, em coberturas planas

- Propriedade do ficheiro: CYPE Ingenieros S.A.
- Formato: FIEBDC-3/2016
- Programa: Gerador de preços para construção civil. CYPE Ingenieros, S.A.
- Data: 11/06/2024
- Moeda: EUR
- Custos indirectos: 3 %
- IVA: 23 %

## Q Coberturas

### QC Componentes de coberturas planas

#### QCA Camada de protecção de agregado

**QCA030** m² Camada de protecção de agregado reciclado, em coberturas planas.
Camada de protecção de agregado reciclado de betão, lavado, de granulometria compreendida entre 20 e 40 mm, fornecido em sacos Big Bag, com uma espessura média de 10 cm, em coberturas planas, com uma pendente do 1% ao 5%.
Inclui: Colocação e espalhamento da camada de protecção de agregado.
Critério de medição de projecto: Superfície medida segundo documentação gráfica de Projecto.
Critério de medição de obra: Medir-se-á a superfície realmente executada segundo especificações de Projecto.

| Código | Un | Descrição | Rendimento | Preço | Importância |
|---|---|---|---|---|---|
| mt01aro010a | t | Agregado reciclado de betão, lavado, de granulometria compreendida entre 20 e 40 mm, fornecido em sacos Big Bag. (material) | 0.233 | 13.2 | 3.076 |
| mo020 | h | Oficial de 1ª construção. (mão de obra) | 0.082 | 22.68 | 1.860 |
| mo113 | h | Operário não qualificado construção. (mão de obra) | 0.164 | 21.45 | 3.518 |
| % | % | Custos directos complementares | 2 % | 8.454 | 0.169 |
|  |  | Custos directos |  |  | 8.623 |

Resíduos:
- colocação: mt01aro010a Agregado reciclado de betão, lavado, de granulometria compreendida entre 20 e 40 mm, fornecido em sacos Big Bag; factor de resíduo 0.00638016

## Recursos

**mt01aro010a** t Agregado reciclado de betão, lavado, de granulometria compreendida entre 20 e 40 mm, fornecido em sacos Big Bag
Dados técnicos: Custo energético 71.000 MJ; Emissão de CO2 10.000 kg; Código LER 01 04 08; Massa do elemento 1000 kg; Volume 0.666667 m3
