# Perfil decorativo em revestimento interior com peças cerâmicas

- Propriedade do ficheiro: CYPE Ingenieros S.A.
- Formato: FIEBDC-3/2016
- Programa: Gerador de preços para construção civil. CYPE Ingenieros, S.A.
- Data: 23/05/2024
- Moeda: EUR
- Custos indirectos: 3 %
- IVA: 23 %

## R Revestimentos

### RA De peças rígidas em paramentos verticais

#### RAU Peças especiais

**RAU110** m Perfil decorativo em revestimento interior com peças cerâmicas.
Listelo com perfil de secção quadrada de compósito (WPC), cor branco, em revestimento interior com peças cerâmicas de 10 mm de espessura. SUPORTE: paramento vertical, até 3 m de altura. COLOCAÇÃO: com o mesmo material que as peças cerâmicas.
Inclui: Marcação. Corte do perfil. Colocação do perfil. Limpeza final.
Critério de medição de projecto: Comprimento medido segundo documentação gráfica de Projecto, sem incluir vãos de portas.
Critério de medição de obra: Medir-se-á o comprimento realmente executado segundo especificações de Projecto.

| Código | Un | Descrição | Rendimento | Preço | Importância |
|---|---|---|---|---|---|
| mt19awa120b | m | Perfil de secção quadrada de compósito (WPC), cor branco de 2,5 m de comprimento, para utilização decorativa em revestimentos com peças cerâmicas de 10 mm de espessura. (material) | 1.05 | 6.32 | 6.636 |
| mo024 | h | Oficial de 1ª ladrilhador (azulejador). (mão de obra) | 0.148 | 22.68 | 3.357 |
| % | % | Custos directos complementares | 2 % | 9.993 | 0.200 |
|  |  | Custos directos |  |  | 10.193 |

Resíduos:
- colocação: mt19awa120b; factor de resíduo 0.0107292

## Recursos

**mt19awa120b** m Perfil de secção quadrada de compósito (WPC)
Dados técnicos: Custo energético 6.160 MJ; Emissão de CO2 0.002 kg; Código LER 17 02 01; Massa do elemento 0.144 kg; Volume 0.000131 m3
Resíduos:
- embalagem: re170203 Plástico. (componente de resíduo); rendimento 0.002 kg; Código LER 17 02 03; Massa do elemento 1 kg; Volume 0.001667 m3
