# Reboco liso sobre paramento interior

- Propriedade do ficheiro: CYPE Ingenieros S.A.
- Formato: FIEBDC-3/2016
- Programa: Gerador de preços para construção civil. CYPE Ingenieros, S.A.
- Data: 11/06/2024
- Moeda: EUR
- Custos indirectos: 3 %
- IVA: 23 %

## R Revestimentos

### RP Conglomerados tradicionais

#### RPR Rebocos

**RPR011** m² Reboco liso sobre paramento interior.
Formação de reboco liso de espessura mínima 10 mm, mediante a aplicação manual sobre um paramento interior, com emboço previamente executado (não incluído neste preço), de duas camadas de argamassa de cal aérea apagada; a primeira de dosagem 1:4 e inerte grosso e a segunda, de dosagem 1:3 e inerte fino de granulometria muito cuidada. Acabamento superficial: lavagem da superfície da última camada aplicada com água e escova ou trincha de pêlo. Inclusive preparação da superfície suporte, formação de juntas, cantos, mestras, arestas, reentrâncias, ombreiras, padieiras, remates nos encontros com paramentos, revestimentos ou outros elementos assentes na sua superfície.
Inclui: Preparação da superfície suporte. Disposição dos panos de trabalho. Preparação e aplicação de uma primeira camada. Preparação e aplicação de uma segunda camada. Realização de juntas e encontros. Acabamento superficial. Correcção de falhas e limpeza final.
Critério de medição de projecto: Superfície medida segundo documentação gráfica de Projecto, descontando as aberturas de superfície maior de 3 m² e incluindo o desenvolvimento das reentrâncias.
Critério de medição de obra: Medir-se-á a superfície realmente executada segundo especificações de Projecto, descontando as aberturas de superfície maior de 3 m² e incluindo o desenvolvimento das reentrâncias.

| Código | Un | Descrição | Rendimento | Preço | Importância |
|---|---|---|---|---|---|
| mt09mor050d | m³ | Argamassa de cal aérea ou apagada (1:4), confeccionada em obra. (material) | 0.01 | 123.3 | 1.233 |
| mt09mor050c | m³ | Argamassa de cal aérea ou apagada (1:3), confeccionada em obra. (material) | 0.007 | 126.3 | 0.884 |
| mo039 | h | Oficial de 1ª rebocador. (mão de obra) | 0.354 | 22.68 | 8.029 |
| mo079 | h | Ajudante de rebocador. (mão de obra) | 0.354 | 22.13 | 7.834 |
| mo111 | h | Operário especializado rebocador. (mão de obra) | 0.354 | 22.36 | 7.915 |
| % | % | Custos directos complementares | 2 % | 25.895 | 0.518 |
|  |  | Custos directos |  |  | 26.413 |

Resíduos:
- colocação: mt09mor050d Argamassa de cal aérea ou apagada (1:4), confeccionada em obra; factor de resíduo 0.03
- colocação: mt09mor050c Argamassa de cal aérea ou apagada (1:3), confeccionada em obra; factor de resíduo 0.03

## Recursos

**mt09mor050d** m³ Argamassa de cal aérea ou apagada (1:4), confeccionada em obra
Dados técnicos: Custo energético 60.744 MJ; Emissão de CO2 3.016 kg; Código LER 17 09 04; Massa do elemento 1900 kg; Volume 1.266667 m3
Resíduos:
- embalagem: re170203 Plástico. (componente de resíduo); rendimento 0.627 kg; Código LER 17 02 03; Massa do elemento 1 kg; Volume 0.001667 m3

**mt09mor050c** m³ Argamassa de cal aérea ou apagada (1:3), confeccionada em obra
Dados técnicos: Custo energético 60.744 MJ; Emissão de CO2 3.016 kg; Código LER 17 09 04; Massa do elemento 1900 kg; Volume 1.266667 m3
Resíduos:
- embalagem: re170203 Plástico; rendimento 0.627 kg
