# Grelha de ferro fundido, para protecção de caldeira de árvore

- Propriedade do ficheiro: CYPE Ingenieros S.A.
- Formato: FIEBDC-3/2016
- Programa: Gerador de preços para construção civil. CYPE Ingenieros, S.A.
- Data: 29/03/2024
- Moeda: EUR
- Custos indirectos: 3 %
- IVA: 23 %

## U Infra-estruturas no logradouro

### UM Mobiliário urbano

#### UMA Protecções de caldeiras de árvores

**UMA020** Ud Grelha de ferro fundido, para protecção de caldeira de árvore.
Fornecimento e ancoragem de grelha de ferro fundido, de 120x120 mm, para protecção de caldeira de árvore, composta por um corpo de três peças: duas delas formam o quadrado exterior e envolvem um círculo interior de 100 cm de diâmetro, que recebe a uma terceira peça com um círculo excêntrico de 63 cm de diâmetro; apoiado por gravidade sobre um aro perimetral de aço galvanizado, fixada a uma base de betão C20/25 (X0(P); D25; S2; Cl 1,0) de 15 cm de espessura, a realizar sobre uma base firme existente, não incluída neste preço. Incluindo abertura de caixa e escavações complementares. Totalmente montado.
Inclui: Marcação de alinhamentos e níveis. Abertura de caixa e escavações complementares. Betonagem e espalhamento do betão. Colocação das peças. Assentamento e nivelamento.
Critério de medição de projecto: Número de unidades previstas, segundo documentação gráfica de Projecto.
Critério de medição de obra: Medir-se-á o número de unidades realmente executadas segundo especificações de Projecto.

| Código | Un | Descrição | Rendimento | Preço | Importância |
|---|---|---|---|---|---|
| mt10hmf020fa | m³ | Betão simples C20/25 (X0(P); D25; S2; Cl 1,0), fabricado em central, segundo NP EN 206. (material) | 0.21 | 74.97 | 15.744 |
| mt52mur070a | Ud | Grelha de ferro fundido, de 120x120 mm, para protecção de caldeira de árvore, composta por um corpo de três peças: duas delas formam o quadrado exterior e envolvem um círculo interior de 100 cm de diâmetro, que recebe a uma terceira peça com um círculo excêntrico de 63 cm de diâmetro; apoiado por gravidade sobre um aro perimetral de aço galvanizado. (material) | 1 | 815.59 | 815.590 |
| mo041 | h | Oficial de 1ª construção de obra civil. (mão de obra) | 0.519 | 22.68 | 11.771 |
| mo087 | h | Ajudante de construção de obra civil. (mão de obra) | 0.519 | 22.13 | 11.485 |
| % | % | Custos directos complementares | 2 % | 854.590 | 17.092 |
|  |  | Custos directos |  |  | 871.682 |

Resíduos:
- colocação: mt10hmf020fa Betão simples C20/25 (X0(P); D25; S2; Cl 1,0), fabricado em central, segundo NP EN 206; factor de resíduo 0.00152845

## Recursos

**mt10hmf020fa** m³ Betão simples C20/25 (X0(P); D25; S2; Cl 1,0), fabricado em central, segundo NP EN 206
Dados técnicos: Custo energético 1840.000 MJ; Emissão de CO2 230.000 kg; Código LER 17 01 01; Massa do elemento 2300 kg; Volume 1.533333 m3

**mt52mur070a** Ud Grelha de ferro fundido
Dados técnicos: Custo energético 1841.526 MJ; Emissão de CO2 114.833 kg
Resíduos:
- embalagem: re150101 Embalagens de papel e cartão. (componente de resíduo); rendimento 0.086 kg; Código LER 15 01 01; Massa do elemento 1 kg; Volume 0.001333 m3
