# Barreira levadiça pedonal

- Propriedade do ficheiro: CYPE Ingenieros S.A.
- Formato: FIEBDC-3/2016
- Programa: Gerador de preços para construção civil. CYPE Ingenieros, S.A.
- Data: 29/03/2024
- Moeda: EUR
- Custos indirectos: 3 %
- IVA: 23 %

## U Infra-estruturas no logradouro

### UM Mobiliário urbano

#### UMQ Protecções pedonais

**UMQ050** Ud Barreira levadiça pedonal.
Conjunto de barreira modular levadiça, para protecção de peões, de aço laminado a quente, de 3000x868 mm, composto por barra longitudinal de 100 mm de diâmetro e 3 mm de espessura, com acabamento em cor verde com textura férrea, apoiada sobre montantes de fecho e de levantamento de 868 mm de altura, de barra metálica de 50x8 mm e com sinalização de cor verde RAL 6018, previstos para ancoragem através de fixação em base de betão; parafusos de aço zincado. Protecção do conjunto através de galvanização a quente de grande resistência antioxidante; tratamento desengordurante e fosfatado; lacado em estufa com poliéster ferro-texturado. Inclusive base de betão C20/25 (X0(P); D25; S2; Cl 1,0) para amarração de montantes e limpeza. Máxima aderência do revestimento exterior. Totalmente montada em obra.
Inclui: Marcação de alinhamentos e níveis. Execução da base de betão. Colocação e fixação das peças.
Critério de medição de projecto: Número de unidades previstas, segundo documentação gráfica de Projecto.
Critério de medição de obra: Medir-se-á o número de unidades realmente executadas segundo especificações de Projecto.

| Código | Un | Descrição | Rendimento | Preço | Importância |
|---|---|---|---|---|---|
| mt10hmf020fa | m³ | Betão simples C20/25 (X0(P); D25; S2; Cl 1,0), fabricado em central, segundo NP EN 206. (material) | 0.1 | 74.97 | 7.497 |
| mt52mug615b | Ud | Placa de ancoragem, para fixação de montante de barreira em base de betão. (material) | 2 | 11.79 | 23.580 |
| mt52mug610a | Ud | Montante, de 868 mm de altura, com articulação no apoio e seguro de protecção vertical, realizado com chapa de aço laminado a quente de 50x8 mm, com porta-sinais de cor verde. (material) | 1 | 347.49 | 347.490 |
| mt52mug605a | Ud | Montante de fecho de 868 mm de altura, realizado com chapa de aço laminado a quente de 50x8 mm, com porta-sinais de cor verde. (material) | 1 | 260.01 | 260.010 |
| mt52mug600a | Ud | Barra longitudinal de aço laminado a quente de 3000 mm de comprimento, 100 mm de diâmetro e 2 mm de espessura com acabamento em cor verde com textura férrea, inclusive contrapeso oculto num extremo e cabo integrado no extremo oposto para facilitar a sua elevação, para apoio entre montantes, em barreira levadiça para protecção pedonal. (material) | 1 | 312.58 | 312.580 |
| mo041 | h | Oficial de 1ª construção de obra civil. (mão de obra) | 1.153 | 22.68 | 26.150 |
| mo087 | h | Ajudante de construção de obra civil. (mão de obra) | 1.153 | 22.13 | 25.516 |
| % | % | Custos directos complementares | 2 % | 1002.823 | 20.056 |
|  |  | Custos directos |  |  | 1022.879 |

Resíduos:
- colocação: mt10hmf020fa Betão simples C20/25 (X0(P); D25; S2; Cl 1,0), fabricado em central, segundo NP EN 206; factor de resíduo 0.00152845
- colocação: mt52mug610a; factor de resíduo 0.006
- colocação: mt52mug605a; factor de resíduo 0.006

## Recursos

**mt10hmf020fa** m³ Betão simples C20/25 (X0(P); D25; S2; Cl 1,0), fabricado em central, segundo NP EN 206
Dados técnicos: Custo energético 1840.000 MJ; Emissão de CO2 230.000 kg; Código LER 17 01 01; Massa do elemento 2300 kg; Volume 1.533333 m3

**mt52mug610a** Ud Montante, de 868 mm de altura
Dados técnicos: Custo energético 30.515 MJ; Emissão de CO2 1.575 kg; Código LER 17 04 05; Massa do elemento 2.71 kg; Volume 0.00129 m3
Resíduos:
- embalagem: re170203 Plástico. (componente de resíduo); rendimento 0.04 kg; Código LER 17 02 03; Massa do elemento 1 kg; Volume 0.001667 m3

**mt52mug605a** Ud Montante de fecho de 868 mm de altura
Dados técnicos: Custo energético 30.515 MJ; Emissão de CO2 1.575 kg; Código LER 17 04 05; Massa do elemento 2.71 kg; Volume 0.00129 m3
Resíduos:
- embalagem: re170203 Plástico; rendimento 0.04 kg
