# Separador de gorduras de polietileno de alta densidade (PEAD/HDPE)

- Propriedade do ficheiro: CYPE Ingenieros S.A.
- Formato: FIEBDC-3/2016
- Programa: Gerador de preços para construção civil. CYPE Ingenieros, S.A.
- Data: 29/03/2024
- Moeda: EUR
- Custos indirectos: 3 %
- IVA: 23 %

## U Infra-estruturas no logradouro

### US Tratamento de águas residuais domésticas

#### USA Acessórios

**USA010** Ud Separador de gorduras de polietileno de alta densidade (PEAD/HDPE).
Separador de gorduras de polietileno de alta densidade (PEAD/HDPE), rectangular, de 250 litros, de 0,75 litros/s de caudal máximo de águas cinzentas e de 1060x660x510 mm, com boca de acesso, boca de entrada e boca de saída de 50 mm de diâmetro.
Inclui: Marcação. Colocação. Ligação e verificação do seu correcto funcionamento.
Critério de medição de projecto: Número de unidades previstas, segundo documentação gráfica de Projecto.
Critério de medição de obra: Medir-se-á o número de unidades realmente executadas segundo especificações de Projecto.

| Código | Un | Descrição | Rendimento | Preço | Importância |
|---|---|---|---|---|---|
| mt46fgp110a | Ud | Separador de gorduras de polietileno de alta densidade (PEAD/HDPE), rectangular, de 250 litros, de 0,75 litros/s de caudal máximo de águas cinzentas e de 1060x660x510 mm, com boca de acesso, boca de entrada e boca de saída de 50 mm de diâmetro, segundo EN 1825-1, para pré-tratamento de águas residuais. (material) | 1 | 332.91 | 332.910 |
| mo008 | h | Oficial de 1ª canalizador. (mão de obra) | 0.829 | 23.31 | 19.324 |
| mo107 | h | Ajudante de canalizador. (mão de obra) | 0.829 | 22.09 | 18.313 |
| % | % | Custos directos complementares | 2 % | 370.547 | 7.411 |
|  |  | Custos directos |  |  | 377.958 |

## Recursos

**mt46fgp110a** Ud Separador de gorduras de polietileno de alta densidade (PEAD/HDPE)
Dados técnicos: Custo energético 959.326 MJ; Emissão de CO2 34.093 kg
Resíduos:
- embalagem: re150101 Embalagens de papel e cartão. (componente de resíduo); rendimento 0.086 kg; Código LER 15 01 01; Massa do elemento 1 kg; Volume 0.001333 m3
