# Muro de contenção de terras em alvenaria ordinária de pedra granítica, com uma face à vista, de 20 a 50 cm de espessura e até 3 m de altura, sem incluir fundação

- Propriedade do ficheiro: CYPE INGENIEROS, S.A.
- Formato: FIEBDC-3/2002
- Moeda: EUR
- Custos indirectos: 3.00 %
- IVA: 23.00 %

## C Fundações

### CC Contenções

#### CCC Muros de contenção de alvenaria

**CCC010** m³ Muro de contenção de terras em alvenaria ordinária de pedra granítica, com uma face à vista, de 20 a 50 cm de espessura e até 3 m de altura, sem incluir fundação.
Formação de muro de contenção de terras em alvenaria ordinária de pedra granítica, com uma face à vista, entre terrenos a diferentes níveis, de 20 a 50 cm de espessura e até 3 m de altura, sem incluir a fundação e incluindo pedra em bruto, argamassa de assentamento, execução de juntas reentrantes, alinhamento, aprumo e drenagem.
Inclui: Implantação do muro. Colocação e aprumo de prumos de referência. Colocação de fios entre prumos. Limpeza e humidificação do leito da primeira fiada. Colocação das pedras toscas sobre a camada de argamassa. Cálculo a olho com régua e ajuste com fio de prumo, rectificando a sua posição com pancadas. Disposição dos tubos de drenagem. Refinamento e execução de juntas reentrantes. Limpeza do paramento.
Critério de medição de projecto: Volume medido sobre a secção teórica de cálculo, segundo documentação gráfica de Projecto.
Critério de medição de obra: Medir-se-á o volume teórico executado segundo especificações de Projecto.

| Código | Un | Descrição | Rendimento | Preço | Importância |
|---|---|---|---|---|---|
| mt09mor010c | m³ | Argamassa de cimento CEM II/B-L 32,5 N tipo M-5, confeccionada em obra com 230 kg/m³ de cimento e uma proporção em volume 1/6. (material) | 0.300 | 115.95 | 34.79 |
| mt06maa010c | m³ | Pedra de granito ordinária para alvenaria, formada por elementos de várias dimensões não trabalhados, regularizados apenas com martelo. (material) | 1.250 | 24.87 | 31.09 |
| mt36tie010da | m | Tubo de PVC, série B, de 75 mm de diâmetro e 3 mm de espessura, com extremo abocardado, segundo NP EN 1329-1. (material) | 0.050 | 3.31 | 0.17 |
| mo040 | h | Oficial de 1ª construção de obra civil. (mão de obra) | 0.205 | 16.85 | 3.45 |
| mo058 | h | Ajudante de colocador de pedra natural. (mão de obra) | 2.466 | 16.45 | 40.57 |
| mo021 | h | Oficial de 1ª colocador de pedra natural. (mão de obra) | 2.466 | 16.85 | 41.55 |
| % | % | Custos directos complementares | 3 % | 151.62 | 4.55 |
|  |  | Custos directos |  |  | 156.17 |
