# Separador de gorduras de polietileno de alta densidade (PEAD/HDPE), rectangular, de 1000 litros, de 1,5 litros/s de caudal máximo de águas cinzentas e de 1235x720x1250 mm

- Propriedade do ficheiro: CYPE INGENIEROS, S.A.
- Formato: FIEBDC-3/2002
- Moeda: EUR
- Custos indirectos: 3.00 %
- IVA: 23.00 %

## I Instalações

### IU Urbanas

#### IUE Tratamento de águas residuais

**IUE021** Ud Separador de gorduras de polietileno de alta densidade (PEAD/HDPE), rectangular, de 1000 litros, de 1,5 litros/s de caudal máximo de águas cinzentas e de 1235x720x1250 mm.
Fornecimento e instalação de separador de gorduras de polietileno de alta densidade (PEAD/HDPE), rectangular, de 1000 litros, de 1,5 litros/s de caudal máximo de águas cinzentas e de 1235x720x1250 mm, com boca de acesso, boca de entrada e boca de saída de 110 mm de diâmetro.
Inclui: Marcação. Colocação. Ligação e verificação do seu correcto funcionamento.
Critério de medição de projecto: Número de unidades previstas, segundo documentação gráfica de Projecto.
Critério de medição de obra: Medir-se-á o número de unidades realmente executadas segundo especificações de Projecto.

| Código | Un | Descrição | Rendimento | Preço | Importância |
|---|---|---|---|---|---|
| mt46fgp110c | Ud | Separador de gorduras de polietileno de alta densidade (PEAD/HDPE), rectangular, de 1000 litros, de 1,5 litros/s de caudal máximo de águas cinzentas e de 1235x720x1250 mm, com boca de acesso, boca de entrada e boca de saída de 110 mm de diâmetro, segundo EN 1825-1, para pré-tratamento de águas residuais. (material) | 1.000 | 967.23 | 967.23 |
| mo008 | h | Oficial de 1ª canalizador. (mão de obra) | 1.680 | 17.41 | 29.25 |
| mo107 | h | Ajudante de canalizador. (mão de obra) | 1.680 | 16.42 | 27.59 |
| % | % | Custos directos complementares | 2 % | 1024.07 | 20.48 |
|  |  | Custos directos |  |  | 1044.55 |
