# Vedação de junta em pavimento contínuo de betão, com massa vedante

- Propriedade do ficheiro: CYPE INGENIEROS, S.A.
- Formato: FIEBDC-3/2002
- Moeda: EUR
- Custos indirectos: 3.00 %
- IVA: 23.00 %

## M Pavimentos urbanos

### MP Pavimentos urbanos

#### MPC Contínuos de betão

**MPC130** m Vedação de junta em pavimento contínuo de betão, com massa vedante.
Vedação de junta de 10 mm de largura e 20 mm de profundidade em pavimento contínuo de betão, através da colocação de cordão de polietileno expandido de células fechadas, de secção circular de 6 mm de diâmetro como obturador de fundo; aplicação com trincha de primário monocomponente à base de poliuretano, incolor nos bordos da junta; e posterior aplicação com pistola manual o pneumática, de massa elastomérica monocomponente à base de poliuretano, de cor branca, como material de vedação. Inclusive fita adesiva de pintor para protecção dos bordos da junta.
Inclui: Limpeza e preparação do interior da abertura da junta. Colocação do cordão para preenchimento do fundo. Aplicação de primário. Aplicação do material vedante.
Critério de medição de projecto: Comprimento medido segundo documentação gráfica de Projecto.
Critério de medição de obra: Medir-se-á o comprimento realmente executado segundo especificações de Projecto.

| Código | Un | Descrição | Rendimento | Preço | Importância |
|---|---|---|---|---|---|
| mt27wav020b | m | Fita adesiva de pintor, de 50 mm de largura. (material) | 2.000 | 0.20 | 0.40 |
| mt15bas010c | m | Cordão de polietileno expandido de células fechadas, de secção circular de 15 mm de diâmetro, para o enchimento de fundo de junta. (material) | 1.050 | 0.08 | 0.08 |
| mt15bas020a | l | Primário monocomponente à base de poliuretano, incolor, para melhorar a coesão dos bordos da junta a vedar e incrementar a aderência com a massa vedante. (material) | 0.010 | 20.13 | 0.20 |
| mt15bas030a | Ud | Cartucho de massa elastomérica monocomponente à base de poliuretano, de cor branca, de 600 ml, tipo F-25 HM segundo EN ISO 11600, de alta aderência e de endurecimento rápido, com elevadas propriedades elásticas, resistência à intempérie, ao envelhecimento e aos raios UV, apta para estar em contacto com agua potável, dureza Shore A aproximada de 35 e alongamento em ruptura > 600%, segundo EN ISO 11600. (material) | 0.167 | 6.52 | 1.09 |
| mo020 | h | Oficial de 1ª construção. (mão de obra) | 0.227 | 22.68 | 5.15 |
| % | % | Custos directos complementares | 2 % | 6.92 | 0.14 |
|  |  | Custos directos |  |  | 7.06 |
