# Escorrega

- Propriedade do ficheiro: CYPE Ingenieros S.A.
- Formato: FIEBDC-3/2016
- Programa: Gerador de preços para construção civil. CYPE Ingenieros, S.A.
- Data: 23/05/2024
- Moeda: EUR
- Custos indirectos: 3 %
- IVA: 23 %

## T Equipamento urbano

### TJ Parques infantis

#### TJJ Jogos infantis

**TJJ050** Ud Escorrega.
Escorrega de placas de polietileno de alta densidade, para crianças de 4 a 8 anos, com zona de segurança de 27,50 m² e 1,50 m de altura livre de queda. Colocação em obra: com buchas químicas, sobre uma superfície base.
Critérios considerados na determinação do preço da unidade de obra: O preço não inclui a superfície base.
Inclui: Marcação. Fixação do equipamento infantil. Realização de ensaios.
Critério de medição de projecto: Número de unidades previstas, segundo documentação gráfica de Projecto.
Critério de medição de obra: Medir-se-á o número de unidades realmente executadas segundo especificações de Projecto.

| Código | Un | Descrição | Rendimento | Preço | Importância |
|---|---|---|---|---|---|
| mt50spl105b | Ud | Fixação composta por bucha química, anilha e parafuso de aço. (material) | 8 | 5.82 | 46.560 |
| mt52jig050r | Ud | Escorrega de placas de polietileno de alta densidade, rampa de polietileno, barra de segurança e degraus de poliuretano com núcleo de aço, para crianças de 4 a 8 anos, com zona de segurança de 27,50 m² e 1,50 m de altura livre de queda, com elementos de fixação. Segundo NP EN 1176-1 e NP EN 1176-3. (material) | 1 | 3861.86 | 3861.860 |
| mo041 | h | Oficial de 1ª construção de obra civil. (mão de obra) | 3.3 | 22.68 | 74.844 |
| mo087 | h | Ajudante de construção de obra civil. (mão de obra) | 3.3 | 22.13 | 73.029 |
| % | % | Custos directos complementares | 2 % | 4056.293 | 81.126 |
|  |  | Custos directos |  |  | 4137.419 |

## Recursos

**mt52jig050r** Ud Escorrega de placas de polietileno de alta densidade
Dados técnicos: Custo energético 20963.488 MJ; Emissão de CO2 777.857 kg
Resíduos:
- embalagem: re150101 Embalagens de papel e cartão. (componente de resíduo); rendimento 4.302 kg; Código LER 15 01 01; Massa do elemento 1 kg; Volume 0.001333 m3
