# Ombreira

- Propriedade do ficheiro: CYPE INGENIEROS, S.A.
- Formato: FIEBDC-3/2002
- Moeda: EUR
- Custos indirectos: 3.00 %
- IVA: 23.00 %

## E Estruturas

### EC Cantarias

#### ECS Elementos arquitectónicos

**ECS030** m Ombreira.
Ombreira de granito Ariz de secção rectangular trabalhada de 10x20 cm, acabamento serrado nas faces à vista, com os cantos matados, assente com argamassa de cimento confeccionada em obra, com 250 kg/m³ de cimento, cor cinzento, dosificação 1:6, fornecida em sacos, para formação de abertura em muro de cantaria, e enchimento de juntas entre peças e das uniões com os muros com argamassa de juntas cimentosa melhorada, tipo CG2 W A, segundo EN 13888, com absorção de água reduzida e resistência elevada à abrasão, cor Blanco.
Inclui: Marcação das peças no vão. Colocação de réguas e fios de prumo fixados à parede. Preparação da pedra. Preparação da argamassa. Colocação. Aprumo, nivelamento e alinhamento das peças. Travamento da ombreira com a parede. Enchimento de juntas e limpeza.
Critério de medição de projecto: Comprimento medido entre eixos, segundo documentação gráfica de Projecto.
Critério de medição de obra: Medir-se-á, a eixos, o comprimento realmente executado segundo especificações de Projecto.

| Código | Un | Descrição | Rendimento | Preço | Importância |
|---|---|---|---|---|---|
| mt06plp010fa | m | Ombreira de granito Ariz de secção rectangular trabalhada de 10x20 cm, acabamento serrado nas faces à vista, com os cantos matados, segundo NP EN 771-6. (material) | 1.000 | 22.43 | 22.43 |
| mt08aaa010a | m³ | Água. (material) | 0.004 | 1.50 | 0.01 |
| mt01arg005a | t | Areia de pedreira, para argamassa preparada em obra. (material) | 0.015 | 18.00 | 0.27 |
| mt08cem011a | kg | Cimento Portland CEM II/B-L 32,5 R, cor cinzento, em sacos, segundo NP EN 197-1. (material) | 2.394 | 0.10 | 0.24 |
| mt09mcw050ba | kg | Argamassa de juntas cimentosa melhorada, tipo CG2 W A, segundo EN 13888, com absorção de água reduzida e resistência elevada à abrasão, cor Blanco, composta de cimento branco, cimento cinzento, inertes calcários, resinas sintéticas, aditivos orgânicos e inorgânicos específicos e pigmentos minerais, com muito baixo conteúdo de compostos orgânicos voláteis (COV), extrafina e impermeável à água, para enchimento de juntas de todo tipo de peças cerâmicas e pedras naturais, para juntas de até 3 mm. (material) | 0.095 | 1.23 | 0.12 |
| mq06hor010 | h | Betoneira eléctrica com uma capacidade de amassadura de 160 l. (equipamento) | 0.007 | 3.45 | 0.02 |
| mo022 | h | Oficial de 1ª colocador de pedra natural. (mão de obra) | 0.567 | 22.68 | 12.86 |
| mo060 | h | Ajudante de colocador de pedra natural. (mão de obra) | 0.662 | 22.13 | 14.65 |
| % | % | Custos directos complementares | 2 % | 50.60 | 1.01 |
|  |  | Custos directos |  |  | 51.61 |
