# Revestimento interior directo sobre parede exterior

- Propriedade do ficheiro: CYPE INGENIEROS, S.A.
- Formato: FIEBDC-3/2002
- Moeda: EUR
- Custos indirectos: 3.00 %
- IVA: 23.00 %

## F Fachadas

### FF Alvenarias e revestimentos interiores

#### FFW Sistemas de revestimentos interiores de placas

**FFW050** m² Revestimento interior directo sobre parede exterior, sistema Placo Prima "PLACO", realizado com uma placa de gesso laminado A / EN 520 - 1200 / 2500 / 15 / bordo afinado, BA 15 "PLACO", assente com massa de aderência sobre o paramento vertical e uma espessura total de 35 mm.
Fornecimento e montagem de revestimento interior directo sobre parede exterior, sistema Placo Prima "PLACO", de 35 mm de espessura total, composto por uma placa de gesso laminado A / EN 520 - 1200 / 2500 / 15 / bordo afinado, BA 15 "PLACO", formada por uma alma de gesso de origem natural embutida e intimamente ligada a duas lâminas de cartão forte, assente directamente sobre o paramento com massa de aderência MAP "PLACO". Incluindo p/p de implantação da linha de paramento acabado, das zonas de vãos e aberturas; colocação sucessiva, para cada placa, dos pontos de pasta de agarre no paramento suporte; corte das placas, colocação de calços na zona inferior e colocação individual das placas através de pressão sobre os pontos; formação de juntas de dilatação; tratamento de vãos e aberturas; execução de cantos; tratamento de juntas através de pasta e fita de juntas; colocação das caixas de mecanismos eléctricos e de passagem de instalações, com a prévia marcação da sua localização nas placas e perfuração das mesmas, e limpeza final. Totalmente finalizado e pronto para aplicar primário, pintar ou revestir.
Inclui: Implantação e traçado na laje inferior e no superior da linha de paramento acabado. Colocação sucessiva no paramento dos pontos de pasta de aderência correspondentes a cada uma das placas. Colocação sucessiva e independente de cada uma das placas através de nivelamento. Implantação das caixas de mecanismos eléctricos e de passagem de instalações, e perfuração posterior das placas. Tratamento das juntas entre placas. Colocação das caixas de mecanismos eléctricos e de passagem de instalações.
Critério de medição de projecto: Superfície medida segundo documentação gráfica de Projecto, sem duplicar esquinas nem encontros, descontando as aberturas de superfície maior de 8 m² e a metade das aberturas para as de superfície entre 5 e 8 m².
Critério de medição de obra: Medir-se-á a superfície realmente executada segundo especificações de Projecto, sem duplicar esquinas nem encontros, descontando as aberturas de superfície maior de 8 m² e a metade das aberturas para as de superfície entre 5 e 8 m².

| Código | Un | Descrição | Rendimento | Preço | Importância |
|---|---|---|---|---|---|
| mt12plm050a | kg | Pasta de aderência MAP "PLACO", segundo EN 14496. (material) | 4.800 | 0.62 | 2.98 |
| mt12plk010aadi | m² | Placa de gesso laminado A / EN 520 - 1200 / 2500 / 15 / bordo afinado, BA 15 "PLACO", formada por uma alma de gesso de origem natural embutida e intimamente ligada a duas lâminas de cartão forte. (material) | 1.050 | 5.67 | 5.95 |
| mt12plm010a | kg | Massa de secagem em pó, SN "PLACO", para o tratamento das juntas das placas de gesso laminado. (material) | 0.330 | 1.12 | 0.37 |
| mt12plj010a | m | Fita microperfurada, "PLACO", para acabamento de juntas de placas de gesso laminado. (material) | 1.400 | 0.05 | 0.07 |
| op00fre010 |  | Fresadora. | 1.000 | 0.00 | 0.00 |
| mo052 | h | Oficial de 1ª montador de pré-fabricados interiores. (mão de obra) | 0.182 | 17.41 | 3.17 |
| mo098 | h | Ajudante de montador de pré-fabricados interiores. (mão de obra) | 0.182 | 16.45 | 2.99 |
| % | % | Custos directos complementares | 2 % | 15.53 | 0.31 |
|  |  | Custos directos |  |  | 15.84 |
