# Vidro temperado incolor Temprado "VITRO CRISTALGLASS", de 12 mm de espessura

- Propriedade do ficheiro: CYPE INGENIEROS, S.A.
- Formato: FIEBDC-3/2002
- Moeda: EUR
- Custos indirectos: 0.03 %
- IVA: 23.00 %

## F Fachadas

### FV Vidros

#### FVT Temperados

**FVT010** m² Vidro temperado incolor Temprado "VITRO CRISTALGLASS", de 12 mm de espessura.
Envidraçado com vidro temperado incolor, Temprado "VITRO CRISTALGLASS", de 12 mm de espessura, fixado sobre caixilharia com cunhagem através de calços de apoio perimetrais e laterais, vedação a frio com silicone sintético incolor Sikasil WS-305-N "SIKA". Inclusive p/p de ferragens de fixação, cortes do vidro e colocação de bites.
Inclui: Limpeza da abertura. Marcação. Realização de roços nas faces laterais e inferior do vão. Encastramento das ferragens de fixação. Colocação das folhas na abertura e montagem das mesmas com ferragens de união. Sinalização das folhas.
Critério de medição de projecto: Superfície medida segundo documentação gráfica de Projecto.
Critério de medição de obra: Será medida a superfície realmente executada segundo especificações de Projecto, somando, para cada uma das peças, a superfície resultante de arredondar por excesso cada uma das suas arestas a múltiplos de 30 mm.

| Código | Un | Descrição | Rendimento | Preço | Importância |
|---|---|---|---|---|---|
| mt21vtc011f | m² | Vidro temperado incolor Temprado "VITRO CRISTALGLASS", de 12 mm de espessura, inclusive p/p de ferragens de fixação. (material) | 1.006 | 75.82 | 76.27 |
| mt21sik010 | Ud | Cartucho de silicone sintético incolor Elastosil WS-305-N "SIKA" de 310 ml (rendimento aproximado de 12 m por cartucho). (material) | 0.290 | 2.47 | 0.72 |
| mt21vva021 | Ud | Material auxiliar para a colocação de vidros. (material) | 1.500 | 1.26 | 1.89 |
| mo051 | h | Oficial de 1ª vidraceiro. (mão de obra) | 0.452 | 18.20 | 8.23 |
| mo103 | h | Ajudante de vidraceiro. (mão de obra) | 0.452 | 17.76 | 8.03 |
| % | % | Custos directos complementares | 2 % | 95.14 | 1.90 |
|  |  | Custos directos |  |  | 97.04 |
