# Gárgula de alumínio

- Propriedade do ficheiro: CYPE INGENIEROS, S.A.
- Formato: FIEBDC-3/2002
- Moeda: EUR
- Custos indirectos: 3.00 %
- IVA: 23.00 %

## H Remates e trabalhos auxiliares

### HR Remates de fachada

#### HRL De alumínio

**HRL030** Ud Gárgula de alumínio.
Gárgula de alumínio anodizado, de 50x200x50 mm; colocação com pasta de silicone neutro; e vedação e impermeabilização da junta perimetral com massa de poliuretano, aplicação prévia de primário.
Inclui: Implantação da peça. Colocação, aprumo, nivelamento e alinhamento. Vedação de juntas e limpeza.
Critério de medição de projecto: Número de unidades previstas, segundo documentação gráfica de Projecto.
Critério de medição de obra: Medir-se-á o número de unidades realmente executadas segundo especificações de Projecto.

| Código | Un | Descrição | Rendimento | Preço | Importância |
|---|---|---|---|---|---|
| mt15sja100 | Ud | Cartucho de pasta de silicone neutro. (material) | 0.100 | 3.13 | 0.31 |
| mt20gal010a | Ud | Gárgula de alumínio anodizado, de 50x200x50 mm, realizada a partir de perfil quadrado de alumínio e terminada com corte formando ângulo de 45°. (material) | 1.000 | 2.00 | 2.00 |
| mt20wwa035 | Ud | Cartucho de 250 cm³ de primário para massas. (material) | 0.016 | 5.35 | 0.09 |
| mt20wwa030 | Ud | Cartucho de 310 cm³ de massa de poliuretano impermeável. (material) | 0.032 | 7.32 | 0.23 |
| mo020 | h | Oficial de 1ª construção. (mão de obra) | 0.050 | 24.63 | 1.23 |
| mo113 | h | Operário não qualificado construção. (mão de obra) | 0.050 | 23.29 | 1.16 |
| % | % | Custos directos complementares | 2 % | 5.02 | 0.10 |
|  |  | Custos directos |  |  | 5.12 |
