# Colector solar térmico para instalação colectiva, sobre cobertura plana

- Propriedade do ficheiro: CYPE INGENIEROS, S.A.
- Formato: FIEBDC-3/2002
- Moeda: EUR
- Custos indirectos: 3.00 %
- IVA: 23.00 %

## I Instalações

### IC Aquecimento, arrefecimento, climatização e A.Q.S.

#### ICB Captação solar

**ICB010** Ud Colector solar térmico para instalação colectiva, sobre cobertura plana.
Colector solar térmico formado por bateria de 2 módulos, composto cada um deles de um colector solar térmico plano, com painel de montagem vertical de 1135x2115x112 mm, superfície útil 2,1 m², rendimento óptico 0,75 e coeficiente de perdas primário 3,993 W/m²K, segundo NP EN 12975-2, composto de: painel de vidro temperado de baixo teor em ferro (solar granulado), de 3,2 mm de espessura e alta transmitância (92%), estrutura traseira em bandeja de polietileno reciclável resistente à intempérie (resina ABS), caixilho de fibra de vidro reforçada com polímeros, absorvedor de cobre com revestimento selectivo de crómio preto de alto rendimento, grelha de 8 tubos de cobre soldados em ómega sem metal de entrega, isolamento de lã mineral de 60 mm de espessura e uniões mediante mangas flexíveis com abraçadeiras de ajuste rápido, colocados sobre estrutura suporte para cobertura plana. Inclusive acessórios de montagem e fixação, conjunto de ligações hidráulicas entre colectores solares térmicos, liquido de enchimento para colector solar térmico, válvula de segurança, purgador, válvulas de corte e demais acessórios. Totalmente montado, ligado e testado.
Inclui: Marcação do conjunto. Colocação da estrutura suporte. Colocação e fixação dos painéis sobre a estrutura suporte. Ligação com a rede de abastecimento de água. Enchimento do circuito.
Critério de medição de projecto: Número de unidades previstas, segundo documentação gráfica de Projecto.
Critério de medição de obra: Medir-se-á o número de unidades realmente executadas segundo especificações de Projecto.

| Código | Un | Descrição | Rendimento | Preço | Importância |
|---|---|---|---|---|---|
| mt38csg005a | Ud | Colector solar térmico plano, com painel de montagem vertical de 1135x2115x112 mm, superfície útil 2,1 m², rendimento óptico 0,75 e coeficiente de perdas primário 3,993 W/m²K, segundo NP EN 12975-2, composto de: painel de vidro temperado de baixo teor em ferro (solar granulado), de 3,2 mm de espessura e alta transmitância (92%), estrutura traseira em bandeja de polietileno reciclável resistente à intempérie (resina ABS), caixilho de fibra de vidro reforçada com polímeros, absorvedor de cobre com revestimento selectivo de crómio preto de alto rendimento, grelha de 8 tubos de cobre soldados em ómega sem metal de entrega, isolamento de lã mineral de 60 mm de espessura e uniões mediante mangas flexíveis com abraçadeiras de ajuste rápido. (material) | 2.000 | 391.00 | 782.00 |
| mt38csg006a | Ud | Estrutura suporte, para cobertura plana, para colector solar térmico. (material) | 2.000 | 235.00 | 470.00 |
| mt38csg040 | Ud | Kit de ligações hidráulicas para colectores solares térmicos, com ligações isoladas, tampões, passa-cabos e racores. (material) | 1.000 | 91.67 | 91.67 |
| mt38csg120 | Ud | Purgador automático, especial para aplicações de energia solar térmica, equipado com válvula de esfera e câmara de acumulação de vapor. (material) | 1.000 | 72.75 | 72.75 |
| mt38csg110 | Ud | Válvula de segurança especial para aplicações de energia solar térmica, para uma temperatura máxima de 130°C. (material) | 1.000 | 38.80 | 38.80 |
| mt38csg100 | l | Solução água-glicol para enchimento de colector solar térmico, para uma temperatura de trabalho de -28°C a +200°C. (material) | 2.300 | 4.00 | 9.20 |
| mt37sve010d | Ud | Válvula de esfera de latão niquelado para enroscar de 1". (material) | 2.000 | 12.15 | 24.30 |
| mo009 | h | Oficial de 1ª instalador de colectores solares. (mão de obra) | 5.000 | 23.31 | 116.55 |
| mo108 | h | Ajudante de instalador de colectores solares. (mão de obra) | 5.000 | 22.09 | 110.45 |
| % | % | Custos directos complementares | 2 % | 1715.72 | 34.31 |
|  |  | Custos directos |  |  | 1750.03 |
