# Sistema de aquecimento e arrefecimento por parede radiante

- Propriedade do ficheiro: CYPE INGENIEROS, S.A.
- Formato: FIEBDC-3/2002
- Moeda: EUR
- Custos indirectos: 3.00 %
- IVA: 23.00 %

## I Instalações

### IC Aquecimento, arrefecimento, climatização e A.Q.S.

#### ICE Emissores a água para aquecimento e arrefecimento

**ICE025** m² Sistema de aquecimento e arrefecimento por parede radiante.
Sistema de aquecimento e arrefecimento por parede radiante, composto por painéis radiantes de gesso laminado, com circuitos integrados de tubo de polietileno reticulado (PE-Xa) com barreira de oxigénio, de 9,9 mm de diâmetro e 1,1 mm de espessura, de 800x625x15 mm e tubagem de distribuição formada por tubo de polietileno reticulado (PE-Xa) com barreira de oxigénio e camada de protecção de polietileno (PE) modificado, de 20 mm de diâmetro exterior e 2 mm de espessura. Incluindo elementos de montagem e demais acessórios necessários para o seu correcto funcionamento. Totalmente montado, ligado e testado.
Inclui: Marcação dos eixos da estrutura metálica. Nivelamento e aparafusamento dos perfis da estrutura metálica. Colocação e aparafusamento dos painéis. Tratamento de juntas. Marcação da tubagem de distribuição. Colocação e fixação da tubagem. Ligação dos painéis com a tubagem de distribuição e entre eles. Ligação da tubagem de distribuição com o colector. Realização de ensaios.
Critério de medição de projecto: Superfície útil, medida segundo documentação gráfica de Projecto.
Critério de medição de obra: Medir-se-á a superfície realmente executada segundo especificações de Projecto.

| Código | Un | Descrição | Rendimento | Preço | Importância |
|---|---|---|---|---|---|
| mt12psg050c | m | Mestra 60/27 de chapa de aço galvanizado, de largura 60 mm, segundo EN 14195. (material) | 3.200 | 0.84 | 2.69 |
| mt38etu200m | m² | Painel radiante de gesso laminado, com circuito integrado de tubo de polietileno reticulado (PE-Xa) com barreira de oxigénio, de 9,9 mm de diâmetro e 1,1 mm de espessura, de 800x625x15 mm, para sistema de aquecimento e arrefecimento por parede e tecto radiante, para fixação com parafusos sobre estrutura metálica. (material) | 1.000 | 162.67 | 162.67 |
| mt38etu210a | Ud | Parafuso para a fixação de painel de sistema de aquecimento e arrefecimento por parede e tecto radiante a estrutura metálica, de 33 mm de comprimento. (material) | 15.000 | 0.04 | 0.60 |
| mt38etu211a | m | Fita para juntas entre painéis de sistema de aquecimento e arrefecimento por parede e tecto radiante. (material) | 0.450 | 24.67 | 11.10 |
| mt38etu212a | kg | Argamassa para juntas entre painéis de sistema de aquecimento e arrefecimento por parede e tecto radiante. (material) | 0.700 | 29.49 | 20.64 |
| mt38etu108a | Ud | Tê de latão, de 20x9,9x20 mm, sistema de união Quick and Easy, inclusive anéis. (material) | 1.000 | 14.46 | 14.46 |
| mt37tpu012g | m | Tubo de polietileno reticulado (PE-Xa) com barreira de oxigénio e camada de protecção de polietileno (PE) modificado, de 20 mm de diâmetro exterior e 2 mm de espessura, segundo NP EN ISO 15875-2. (material) | 0.100 | 2.96 | 0.30 |
| mo004 | h | Oficial de 1ª instalador de aquecimento. (mão de obra) | 0.200 | 23.31 | 4.66 |
| mo103 | h | Ajudante de instalador de aquecimento. (mão de obra) | 0.200 | 22.09 | 4.42 |
| % | % | Custos directos complementares | 2 % | 221.54 | 4.43 |
|  |  | Custos directos |  |  | 225.97 |
