# Equipamento de ar condicionado com unidade interior com distribuição por conduta rectangular, sistema ar-ar split 1x1

- Propriedade do ficheiro: CYPE INGENIEROS, S.A.
- Formato: FIEBDC-3/2002
- Moeda: EUR
- Custos indirectos: 3.00 %
- IVA: 23.00 %

## I Instalações

### IC Aquecimento, arrefecimento, climatização e A.Q.S.

#### ICN Unidades autónomas de climatização

**ICN040** Ud Equipamento de ar condicionado com unidade interior com distribuição por conduta rectangular, sistema ar-ar split 1x1.
Equipamento de ar condicionado, sistema ar-ar split 1x1, para gás R-32, alimentação à unidade exterior monofásica (230V/50Hz), potência frigorífica nominal 2,5 kW (temperatura de bolbo seco de ar interior 27°C, temperatura de bolbo húmido de ar interior 19°C, temperatura de bolbo seco do ar exterior 35°C, temperatura de bolbo húmido do ar exterior 24°C), potência calorífica nominal 3,4 kW (temperatura de bolbo seco de ar interior 20°C, temperatura de bolbo húmido do ar exterior 6°C), SEER 6,2 (classe A), SCOP 4 (classe A), EER 4,31 (classe A++), COP 4,53 (classe A), formado por uma unidade interior com distribuição por conduta rectangular, de 230x740x455 mm, pressão sonora nominal 29 dBA, caudal de ar nominal 510 m³/h, pressão de ar nominal 40 Pa, controlo sem fios, e uma unidade exterior, de 595x780x290 mm, pressão sonora 47 dBA e caudal de ar 1770 m³/h, com controlo de condensação. Inclusive elementos anti-vibratórios e suportes de parede para apoio da unidade exterior e elementos para suspensão da unidade interior ao tecto.
Critérios considerados na determinação do preço da unidade de obra: O preço não inclui a canalização nem a cablagem eléctrica de alimentação.
Inclui: Implantação das unidades. Colocação e fixação da unidade interior. Colocação e fixação da unidade exterior. Ligação às linhas frigoríficas. Ligação à rede eléctrica. Ligação à rede de drenagem. Colocação em funcionamento.
Critério de medição de projecto: Número de unidades previstas, segundo documentação gráfica de Projecto.
Critério de medição de obra: Medir-se-á o número de unidades realmente executadas segundo especificações de Projecto.

| Código | Un | Descrição | Rendimento | Preço | Importância |
|---|---|---|---|---|---|
| mt42mhi065a | Ud | Equipamento de ar condicionado, sistema ar-ar split 1x1, para gás R-32, alimentação à unidade exterior monofásica (230V/50Hz), potência frigorífica nominal 2,5 kW (temperatura de bolbo seco de ar interior 27°C, temperatura de bolbo húmido de ar interior 19°C, temperatura de bolbo seco do ar exterior 35°C, temperatura de bolbo húmido do ar exterior 24°C), potência calorífica nominal 3,4 kW (temperatura de bolbo seco de ar interior 20°C, temperatura de bolbo húmido do ar exterior 6°C), SEER 6,2 (classe A), SCOP 4 (classe A), EER 4,31 (classe A++), COP 4,53 (classe A), formado por uma unidade interior com distribuição por conduta rectangular, de 230x740x455 mm, pressão sonora nominal 29 dBA, caudal de ar nominal 510 m³/h, pressão de ar nominal 40 Pa, controlo sem fios, e uma unidade exterior, de 595x780x290 mm, pressão sonora 47 dBA e caudal de ar 1770 m³/h, com controlo de condensação. (material) | 1.000 | 1285.00 | 1285.00 |
| mt42www090 | Ud | Kit de suportes para suspensão ao tecto, formado por quatro varões roscados de aço galvanizado, com as correspondentes buchas, porcas e anilhas. (material) | 1.000 | 22.00 | 22.00 |
| mt42www085 | Ud | Kit de suportes de parede, formado por conjunto de esquadras de 50x45 cm e quatro amortecedores de borracha, com as correspondentes buchas, parafusos, porcas e anilhas. (material) | 1.000 | 18.90 | 18.90 |
| mo005 | h | Oficial de 1ª instalador de ar condicionado. (mão de obra) | 2.000 | 25.32 | 50.64 |
| mo104 | h | Ajudante de instalador de ar condicionado. (mão de obra) | 2.000 | 23.99 | 47.98 |
| % | % | Custos directos complementares | 2 % | 1424.52 | 28.49 |
|  |  | Custos directos |  |  | 1453.01 |
