# Recuperador de calor ar-ar, com bomba de calor. Instalação em solo

- Propriedade do ficheiro: CYPE INGENIEROS, S.A.
- Formato: FIEBDC-3/2002
- Moeda: EUR
- Custos indirectos: 3.00 %
- IVA: 23.00 %

## I Instalações

### IC Aquecimento, arrefecimento, climatização e A.Q.S.

#### ICR Sistemas de condução de ar

**ICR104** Ud Recuperador de calor ar-ar, com bomba de calor. Instalação em solo.
Recuperador de calor ar-ar, com bomba de calor para gás R-410A, caudal de ar nominal 3000 m³/h, dimensões 1510x3750x1360 mm, peso 900 kg, pressão estática de ar nominal 250 Pa, pressão sonora a 1 m 75 dBA, alimentação trifásica a 400 V, eficiência de recuperação calorífica 75,6%, potência calorífica de recuperação 24 kW, potência calorífica do compressor 14,2 kW, potência calorífica total 38,2 kW, COP 9,3 (temperatura do ar exterior -10°C com humidade relativa de 90% e temperatura ambiente 22°C com humidade relativa de 50%), eficiência de recuperação frigorífica 60,6%, potência frigorífica de recuperação 3,5 kW, potência frigorífica do compressor 13,8 kW, potência frigorífica total 17,3 kW, EER 3,8 (temperatura do ar exterior 32°C com humidade relativa de 50% e temperatura ambiente 26°C com humidade relativa de 50%), com permutador de placas de liga de alumínio de fluxo cruzado, ventiladores de aspiração individual com pás recuadas acoplados directamente a motores electrónicos tipo EC Inverter, bypass com motor de accionamento da comporta por correia para alteração de modo de operação de recuperação a free-cooling, estrutura de perfis de alumínio extrudido, painéis de fecho de aço pré-pintado RAL 9002, de 42 mm de espessura, tipo sandwich, com juntas de estanquidade especiais e isolamento de lã mineral, filtro de ar classe F7 na entrada de ar exterior, filtro de ar classe M5 no retorno de ar do interior, acesso aos ventiladores e aos filtros de ar através dos painéis de inspecção, possibilidade de acesso lateral aos filtros, baterias de evaporação e de condensação de liga de cobre e alumínio, compressor rotativo tipo EC Inverter, quadro eléctrico no interior da unidade e controlo remoto modelo RCT para a regulação da ventilação e da temperatura, para a supervisão do estado dos filtros de ar, programação semanal, gestão das funções de descongelação e anti-gelo para o módulo opcional com bateria de água e integração com BMS através de protocolo de comunicação Modbus e bus de comunicação RS-485. Instalação em solo.
Inclui: Marcação. Colocação e fixação. Ligação e verificação do seu correcto funcionamento.
Critério de medição de projecto: Número de unidades previstas, segundo documentação gráfica de Projecto.
Critério de medição de obra: Medir-se-á o número de unidades realmente executadas segundo especificações de Projecto.

| Código | Un | Descrição | Rendimento | Preço | Importância |
|---|---|---|---|---|---|
| mt42lmf060a | Ud | Recuperador de calor ar-ar, com bomba de calor para gás R-410A, caudal de ar nominal 3000 m³/h, dimensões 1510x3750x1360 mm, peso 900 kg, pressão estática de ar nominal 250 Pa, pressão sonora a 1 m 75 dBA, alimentação trifásica a 400 V, eficiência de recuperação calorífica 75,6%, potência calorífica de recuperação 24 kW, potência calorífica do compressor 14,2 kW, potência calorífica total 38,2 kW, COP 9,3 (temperatura do ar exterior -10°C com humidade relativa de 90% e temperatura ambiente 22°C com humidade relativa de 50%), eficiência de recuperação frigorífica 60,6%, potência frigorífica de recuperação 3,5 kW, potência frigorífica do compressor 13,8 kW, potência frigorífica total 17,3 kW, EER 3,8 (temperatura do ar exterior 32°C com humidade relativa de 50% e temperatura ambiente 26°C com humidade relativa de 50%), com permutador de placas de liga de alumínio de fluxo cruzado, ventiladores de aspiração individual com pás recuadas acoplados directamente a motores electrónicos tipo EC Inverter, bypass com motor de accionamento da comporta por correia para alteração de modo de operação de recuperação a free-cooling, estrutura de perfis de alumínio extrudido, painéis de fecho de aço pré-pintado RAL 9002, de 42 mm de espessura, tipo sandwich, com juntas de estanquidade especiais e isolamento de lã mineral, filtro de ar classe F7 na entrada de ar exterior, filtro de ar classe M5 no retorno de ar do interior, acesso aos ventiladores e aos filtros de ar através dos painéis de inspecção, possibilidade de acesso lateral aos filtros, baterias de evaporação e de condensação de liga de cobre e alumínio, compressor rotativo tipo EC Inverter, quadro eléctrico no interior da unidade e controlo remoto modelo RCT para a regulação da ventilação e da temperatura, para a supervisão do estado dos filtros de ar, programação semanal, gestão das funções de descongelação e anti-gelo para o módulo opcional com bateria de água e integração com BMS através de protocolo de comunicação Modbus e bus de comunicação RS-485. (material) | 1.000 | 41708.55 | 41708.55 |
| mo005 | h | Oficial de 1ª instalador de ar condicionado. (mão de obra) | 1.700 | 23.31 | 39.63 |
| mo104 | h | Ajudante de instalador de ar condicionado. (mão de obra) | 1.700 | 22.09 | 37.55 |
| % | % | Custos directos complementares | 2 % | 41785.73 | 835.71 |
|  |  | Custos directos |  |  | 42621.44 |
