# Unidade exterior de ar condicionado para sistema Mini VRV-III (Volume de Refrigerante Variável)

- Propriedade do ficheiro: CYPE INGENIEROS, S.A.
- Formato: FIEBDC-3/2002
- Moeda: EUR
- Custos indirectos: 3.00 %
- IVA: 23.00 %

## I Instalações

### IC Aquecimento, climatização e A.Q.S.

#### ICY Sistema VRV (Daikin)

**ICY252** Ud Unidade exterior de ar condicionado para sistema Mini VRV-III (Volume de Refrigerante Variável), bomba de calor, para gás R-410A, alimentação monofásica (230V/50Hz), modelo RXYSQ4P8 "DAIKIN", potência frigorífica nominal 11,2 kW potência calorífica nominal 12,5 kW.
Fornecimento e instalação de unidade exterior de ar condicionado para sistema Mini VRV-III (Volume de Refrigerante Variável), bomba de calor, para gás R-410A, alimentação monofásica (230V/50Hz), modelo RXYSQ4P8 "DAIKIN", potência frigorífica nominal 11,2 kW (temperatura de bulbo húmido de ar interior 19°C, temperatura de bulbo seco do ar exterior 35°C), EER = 3,88, ESEER = 6,38, limite de funcionamento de temperatura de bulbo seco do ar exterior em arrefecimento desde -5 até 46°C, potência calorífica nominal 12,5 kW (temperatura de bulbo seco de ar interior 20°C, temperatura de bulbo seco do ar exterior 7°C), COP = 4,43, limite de funcionamento de temperatura de bulbo seco do ar exterior em aquecimento desde -15 até 15,5°C, possibilidade de ligação de até 6 unidades interiores com uma percentagem de capacidade mínima de 50% e máximo de 130%, controlo através de microprocessador, compressor scroll hermeticamente vedado, com controlo Inverter, 1345x900x320 mm, peso 125 kg, pressão sonora 50 dBA, caudal de ar 106 m³/min, comprimento total máximo da tubagem de arrefecimento 306 m, comprimento máximo entre unidade exterior e unidade interior mais distante 150 m (175 m equivalentes), diferença máxima de altura de instalação 50 m se a unidade exterior se encontra por cima das unidades interiores e 40 m se encontra-se por baixo, comprimento máximo entre o primeiro kit de ramificação (ligação Refnet) de tubagem de arrefecimento e unidade interior mais distante 40 m, bloco de terminais F1-F2 para cabo de 2 fios de transmissão e controlo (bus D-III Net), tratamento anticorrosivo especial do permutador de calor, função de recuperação de refrigerante, carga automática adicional de refrigerante, prova automática de funcionamento e ajuste de limitação de consumo de energia (função I-Demand). Incluindo elementos anti-vibratórios e suportes de apoio. Totalmente montado, ligado e colocado em funcionamento pela empresa instaladora para a verificação do seu correcto funcionamento.
Inclui: Implantação da unidade. Instalação da unidade. Ligação do equipamento às linhas frigoríficas. Ligação do equipamento à rede eléctrica. Ligação do equipamento à rede de drenagem. Colocação em funcionamento.
Critério de medição de projecto: Número de unidades previstas, segundo documentação gráfica de Projecto.
Critério de medição de obra: Medir-se-á o número de unidades realmente executadas segundo especificações de Projecto.

| Código | Un | Descrição | Rendimento | Preço | Importância |
|---|---|---|---|---|---|
| mt42dai010a | Ud | Unidade exterior de ar condicionado para sistema Mini VRV-III (Volume de Refrigerante Variável), bomba de calor, para gás R-410A, alimentação monofásica (230V/50Hz), modelo RXYSQ4P8 "DAIKIN", potência frigorífica nominal 11,2 kW (temperatura de bulbo húmido de ar interior 19°C, temperatura de bulbo seco do ar exterior 35°C), EER = 3,88, ESEER = 6,38, limite de funcionamento de temperatura de bulbo seco do ar exterior em arrefecimento desde -5 até 46°C, potência calorífica nominal 12,5 kW (temperatura de bulbo seco de ar interior 20°C, temperatura de bulbo seco do ar exterior 7°C), COP = 4,43, limite de funcionamento de temperatura de bulbo seco do ar exterior em aquecimento desde -15 até 15,5°C, possibilidade de ligação de até 6 unidades interiores com uma percentagem de capacidade mínima de 50% e máximo de 130%, controlo através de microprocessador, compressor scroll hermeticamente vedado, com controlo Inverter, 1345x900x320 mm, peso 125 kg, pressão sonora 50 dBA, caudal de ar 106 m³/min, comprimento total máximo da tubagem de arrefecimento 306 m, comprimento máximo entre unidade exterior e unidade interior mais distante 150 m (175 m equivalentes), diferença máxima de altura de instalação 50 m se a unidade exterior se encontra por cima das unidades interiores e 40 m se encontra-se por baixo, comprimento máximo entre o primeiro kit de ramificação (ligação Refnet) de tubagem de arrefecimento e unidade interior mais distante 40 m, bloco de terminais F1-F2 para cabo de 2 fios de transmissão e controlo (bus D-III Net), tratamento anticorrosivo especial do permutador de calor, função de recuperação de refrigerante, carga automática adicional de refrigerante, prova automática de funcionamento e ajuste de limitação de consumo de energia (função I-Demand). (material) | 1.000 | 5800.00 | 5800.00 |
| mo004 | h | Oficial de 1ª instalador de ar condicionado. (mão de obra) | 3.805 | 17.41 | 66.25 |
| mo102 | h | Ajudante de instalador de ar condicionado. (mão de obra) | 3.805 | 16.42 | 62.48 |
| % | % | Custos directos complementares | 2 % | 5928.73 | 118.57 |
|  |  | Custos directos |  |  | 6047.30 |
