# Tomada de terra com chapa

- Propriedade do ficheiro: CYPE INGENIEROS, S.A.
- Formato: FIEBDC-3/2002
- Moeda: EUR
- Custos indirectos: 3.00 %
- IVA: 23.00 %

## I Instalações

### IE Eléctricas

#### IEP Sistemas de terra

**IEP022** Ud Tomada de terra com chapa.
Tomada de terra composta por um cabouco de 2 m de profundidade em cujo interior se instala uma chapa de aço galvanizado de 1000x500x3 mm unida à barra condutora de cobre estanhado de 30x2 mm, ligada a ponte para verificação, dentro de uma caixa de visita de polipropileno de 30x30 cm. Incluindo marcação, escavação do cabouco, colocação da chapa no seu interior, ligação entre a chapa e o condutor de terra através de barra condutora, colocação da caixa de visita, ligação da barra condutora com a linha de ligação através de borne de ligação, enchimento com terras da própria escavação e aditivos para diminuir a resistividade do terreno e ligação à rede de terra através de ponte de verificação. Totalmente montada, ligada e testada.
Inclui: Marcação. Escavação do cabouco. Colocação da chapa. Ligação da chapa com a barra condutora. Colocação da caixa de visita. Ligação da barra condutora com a linha de ligação. Enchimento da zona escavada. Ligação à rede de terra. Realização de ensaios.
Critério de medição de projecto: Número de unidades previstas, segundo documentação gráfica de Projecto.
Critério de medição de obra: Medir-se-á o número de unidades realmente executadas segundo especificações de Projecto.

| Código | Un | Descrição | Rendimento | Preço | Importância |
|---|---|---|---|---|---|
| mt35tte030b | Ud | Chapa de aço galvanizado para tomada de terra, de 1000x500x3 mm, com borne de ligação. (material) | 1.000 | 56.90 | 56.90 |
| mt41pca010a | m | Barra condutora de cobre estanhado, nua, de 30x2 mm. (material) | 1.000 | 50.13 | 50.13 |
| mt35tta010 | Ud | Caixa de polipropileno para tomada de terra, de 300x300 mm, com tampa amovível. (material) | 1.000 | 74.00 | 74.00 |
| mt35tta030 | Ud | Ponte para comprovação de ligação à terra de la instalação eléctrica. (material) | 1.000 | 46.00 | 46.00 |
| mt35tta060 | Ud | Saco de 5 kg de sais minerais para a melhoria da condutividade de ligações à terra. (material) | 2.000 | 3.50 | 7.00 |
| mt35www020 | Ud | Material auxiliar para instalações de tomada de terra. (material) | 1.000 | 1.15 | 1.15 |
| mq01ret020b | h | Retroescavadora sobre pneus, de 70 kW. (equipamento) | 0.059 | 40.90 | 2.41 |
| mq04dua020b | h | Dumper de descarga frontal de 2 t de carga útil. (equipamento) | 0.076 | 10.38 | 0.79 |
| mq02rod010d | h | Placa vibratória de condução manual, de 300 kg, largura de trabalho 70 cm, reversível. (equipamento) | 0.114 | 7.16 | 0.82 |
| mq02cia020j | h | Camião cisterna, de 8 m³ de capacidade. (equipamento) | 0.008 | 118.90 | 0.95 |
| mq04cab010c | h | Camião basculante de 12 t de carga, de 162 kW. (equipamento) | 0.011 | 44.99 | 0.49 |
| mo003 | h | Oficial de 1ª electricista. (mão de obra) | 0.250 | 25.32 | 6.33 |
| mo102 | h | Ajudante de electricista. (mão de obra) | 0.250 | 23.99 | 6.00 |
| mo113 | h | Operário não qualificado construção. (mão de obra) | 0.100 | 23.29 | 2.33 |
| % | % | Custos directos complementares | 2 % | 255.30 | 5.11 |
|  |  | Custos directos |  |  | 260.41 |
