# Válvula limitadora de pressão de latão, de 2 1/2" DN 63 mm de diâmetro, pressão máxima de entrada de 25 bar

- Propriedade do ficheiro: CYPE INGENIEROS, S.A.
- Formato: FIEBDC-3/2002
- Moeda: EUR
- Custos indirectos: 0.03 %
- IVA: 23.00 %

## I Instalações

### IF Abastecimento de água

#### IFW Elementos

**IFW060** Ud Válvula limitadora de pressão de latão, de 2 1/2" DN 63 mm de diâmetro, pressão máxima de entrada de 25 bar.
Fornecimento e instalação de válvula limitadora de pressão de latão, de 2 1/2" DN 63 mm de diâmetro, pressão máxima de entrada de 25 bar e pressão de saída regulável entre 0,5 e 6 bar. Incluindo manómetro, elementos de montagem e outros acessórios necessários para o seu correcto funcionamento. Totalmente montada, ligada e testada.
Inclui: Marcação. Ligações.
Critério de medição de projecto: Número de unidades previstas, segundo documentação gráfica de Projecto.
Critério de medição de obra: Medir-se-á o número de unidades realmente executadas segundo especificações de Projecto.

| Código | Un | Descrição | Rendimento | Preço | Importância |
|---|---|---|---|---|---|
| mt37svl020g | Ud | Válvula limitadora de pressão de latão, de 2 1/2" DN 63 mm de diâmetro, pressão máxima de entrada de 25 bar e pressão de saída regulável entre 0,5 e 6 bar, temperatura máxima de 130°C, com racores. (material) | 1.000 | 262.40 | 262.40 |
| mt42www041 | Ud | Manómetro com banho de glicerina e diâmetro de esfera de 100 mm, com tomada vertical, para montagem roscado de 1/4", escala de pressão de 0 a 10 bar. (material) | 1.000 | 11.00 | 11.00 |
| mt37www010 | Ud | Material auxiliar para instalações de abastecimento de água. (material) | 1.000 | 1.40 | 1.40 |
| mo007 | h | Oficial de 1ª canalizador. (mão de obra) | 0.251 | 17.41 | 4.37 |
| mo100 | h | Ajudante de canalizador. (mão de obra) | 0.251 | 16.42 | 4.12 |
| % | % | Custos directos complementares | 2 % | 283.29 | 5.67 |
|  |  | Custos directos |  |  | 288.96 |
