# Selagem de passagem de cabos de pequenas dimensões, com espuma intumescente

- Propriedade do ficheiro: CYPE INGENIEROS, S.A.
- Formato: FIEBDC-3/2002
- Moeda: EUR
- Custos indirectos: 3.00 %
- IVA: 23.00 %

## I Instalações

### IO Contra incêndios

#### IOJ Protecção passiva contra incêndios: instalações

**IOJ010** Ud Selagem de passagem de cabos de pequenas dimensões, com espuma intumescente.
Vedação de passagem de cabos com isolamento, de diâmetro exterior menor ou igual de 21 mm, através de uma abertura de 100 cm², em parede de 15 cm de espessura, para protecção passiva contra incêndios e garantir a resistência ao fogo EI 60, com espuma intumescente com propriedades ignífugas, cor vermelho.
Inclui: Limpeza e preparação do paramento. Aplicação da espuma. Alisamento com espátula. Limpeza final.
Critério de medição de projecto: Número de unidades previstas, segundo documentação gráfica de Projecto.
Critério de medição de obra: Medir-se-á o número de unidades realmente executadas segundo especificações de Projecto.

| Código | Un | Descrição | Rendimento | Preço | Importância |
|---|---|---|---|---|---|
| mt41phi050a | Ud | Cartucho bicomponente de 325 ml de espuma intumescente com propriedades ignífugas, cor vermelho, para vedação de passagens. (material) | 0.713 | 93.35 | 66.56 |
| mo113 | h | Operário não qualificado construção. (mão de obra) | 0.171 | 23.29 | 3.98 |
| % | % | Custos directos complementares | 2 % | 70.54 | 1.41 |
|  |  | Custos directos |  |  | 71.95 |
