# Pára-raios tipo hastes Franklin

- Propriedade do ficheiro: CYPE INGENIEROS, S.A.
- Formato: FIEBDC-3/2002
- Moeda: EUR
- Custos indirectos: 3.00 %
- IVA: 23.00 %

## I Instalações

### IP Protecção contra o raio

#### IPE Sistemas externos

**IPE010** Ud Pára-raios tipo hastes Franklin.
Sistema externo de protecção contra o raio, formado por pára-raios tipo hastes Franklin, com semi-ângulo de protecção de 25° para um nível de protecção I + medidas complementares, colocado em parede ou estrutura sobre mastro telescópico de aço galvanizado a quente, de 8 m de comprimento, 2" de diâmetro na base e 1 1/2" de diâmetro na ponta. Incluindo suportes, peças especiais, barra condutora de cobre estanhado, vias de faíscas, contador dos impactos de raio recebidos, peça de adaptação cabeça-mastro e ensamblagem cabeça-mastro-condutor, de latão, para mastro de 1 1/2" e baixada interior de barra condutora de 30x2 mm, tubo de protecção da baixada e tomada de terra com barra condutora de cobre estanhado.
Inclui: Marcação. Colocação do mastro. Execução da tomada de terra. Montagem, ligação e verificação do seu correcto funcionamento.
Critério de medição de projecto: Número de unidades previstas, segundo documentação gráfica de Projecto.
Critério de medição de obra: Medir-se-á o número de unidades realmente executadas segundo especificações de Projecto.

| Código | Un | Descrição | Rendimento | Preço | Importância |
|---|---|---|---|---|---|
| mt41pea020ea | Ud | Pára-raios tipo hastes Franklin, com ponta múltipla formada por peça central, haste principal e quatro laterais, com semi-ângulo de protecção de 25° para um nível de protecção I + medidas complementares, fabricado em aço inoxidável de 16 mm de diâmetro segundo EN 62305-1, inclusive peça de adaptação cabeça-mastro e ensamblagem cabeça-mastro-condutor, de latão, para mastro de 1 1/2" e baixada interior de barra condutora de 30x2 mm. (material) | 1.000 | 235.91 | 235.91 |
| mt41paa025a | Ud | Mastro telescópico de aço galvanizado a quente, de 8 m de comprimento, 2" de diâmetro na base e 1 1/2" de diâmetro na ponta, para fixação a parede ou estrutura. (material) | 1.000 | 905.65 | 905.65 |
| mt41paa030b | Ud | Sistema de ancoragem para mastros formado por três suportes em forma de U, de aço galvanizado a quente, de 30 cm de comprimento e 8 mm de espessura, para fixação com parafusos à parede. (material) | 1.000 | 190.78 | 190.78 |
| mt41pca010a | m | Barra condutora de cobre estanhado, nua, de 30x2 mm. (material) | 61.500 | 50.13 | 3083.00 |
| mt41paa056a | Ud | Suporte piramidal para condutor de 8 mm de diâmetro ou barra condutora de entre 30x2 mm e 30x3,5 mm de secção, para fixação do grampo a superfícies horizontais. (material) | 16.000 | 10.70 | 171.20 |
| mt41paa050a | Ud | Grampo de aço inoxidável, para fixação de barra condutora de entre 30x2 mm e 30x3,5 mm de secção a parede. (material) | 20.000 | 24.15 | 483.00 |
| mt41paa070a | Ud | Caminho de faíscas, para mastro de antena e ligação a chapa de cobre estanhado. (material) | 1.000 | 284.27 | 284.27 |
| mt41paa080a | Ud | Caminho de faíscas, para união entre tomadas de terra. (material) | 1.000 | 264.71 | 264.71 |
| mt41paa053a | Ud | Manguito de latão de 55x55 mm com placa intermédia, para união múltipla de cabos de cobre de 8 a 10 mm de diâmetro e barras condutoras de cobre estanhado de 30x2 mm. (material) | 2.000 | 31.98 | 63.96 |
| mt41paa060a | Ud | Contador mecânico dos impactos de raio recebidos pelo sistema de protecção. (material) | 1.000 | 516.61 | 516.61 |
| mt41paa052a | Ud | Manga seccionadora de latão, de 70x50x15 mm, com sistema de dobradiça, para união de barras condutoras de entre 30x2 mm e 30x3,5 mm de secção. (material) | 1.000 | 41.30 | 41.30 |
| mt41pca020a | Ud | Tubo de aço galvanizado, de 2 m de comprimento, para a protecção da baixada da barra condutora. (material) | 1.000 | 56.10 | 56.10 |
| mt35ata010a | Ud | Caixa de polipropileno para tomada de terra, de 250x250x250 mm, com tampa amovível. (material) | 3.000 | 129.74 | 389.22 |
| mt35ata020a | Ud | Ponte para comprovação de ligação à terra de la instalação eléctrica. (material) | 2.000 | 98.37 | 196.74 |
| mt35ate020a | Ud | Eléctrodo para rede de terra cobreado com 254 µm, fabricado em aço, de 14,3 mm de diâmetro e 2 m de comprimento. (material) | 2.000 | 49.38 | 98.76 |
| mt41paa140a | Ud | Peça de latão, para união de eléctrodo de circuito de terra a cabo de cobre de 8 a 10 mm de diâmetro ou barra condutora de cobre estanhado de 30x2 mm. (material) | 2.000 | 20.92 | 41.84 |
| mt35ate010a | Ud | Eléctrodo dinâmico para rede de terra, de 28 mm de diâmetro e 2,5 m de comprimento, de longa duração, com efeito condensador. (material) | 1.000 | 370.29 | 370.29 |
| mt35ata030a | Ud | Embalagem de 5 kg de gel concentrado, ecológico e não corrosivo, para a preparação de 20 litros de melhorador da condutividade de ligação à terra. (material) | 2.000 | 98.22 | 196.44 |
| mo007 | h | Oficial de 1ª instalador de pára-raios. (mão de obra) | 13.500 | 25.32 | 341.82 |
| mo106 | h | Ajudante de instalador de pára-raios. (mão de obra) | 13.500 | 23.99 | 323.87 |
| % | % | Custos directos complementares | 2 % | 8255.47 | 165.11 |
|  |  | Custos directos |  |  | 8420.58 |
