# Isolamento sonoro a sons de condução aérea sobre tecto falso, com painéis de lã mineral

- Propriedade do ficheiro: CYPE INGENIEROS, S.A.
- Formato: FIEBDC-3/2002
- Moeda: EUR
- Custos indirectos: 3.00 %
- IVA: 23.00 %

## N Isolamentos e impermeabilizações

### NB Isolamentos sonoros

#### NBT Tectos falsos

**NBT010** m² Isolamento sonoro a sons de condução aérea sobre tecto falso, com painéis de lã mineral.
Isolamento sonoro a sons de condução aérea sobre tecto falso, com painel semi-rígido de lã mineral, segundo EN 13162, não revestido, de 40 mm de espessura, resistência térmica 1,1 m²°C/W, condutibilidade térmica 0,035 W/(m°C).
Critérios considerados na determinação do preço da unidade de obra: O preço não inclui o tecto falso.
Inclui: Corte e ajuste do isolamento. Colocação do isolamento.
Critério de medição de projecto: Superfície medida segundo documentação gráfica de Projecto.
Critério de medição de obra: Medir-se-á a superfície realmente executada segundo especificações de Projecto.

| Código | Un | Descrição | Rendimento | Preço | Importância |
|---|---|---|---|---|---|
| mt16lra020bba | m² | Painel semi-rígido de lã mineral, segundo EN 13162, não revestido, de 40 mm de espessura, resistência térmica 1,1 m²°C/W, condutibilidade térmica 0,035 W/(m°C), Euroclasse A1 de reacção ao fogo segundo NP EN 13501-1, capacidade de absorção de água a curto prazo <=1 kg/m² e factor de resistência à difusão do vapor de água 1,3. (material) | 1.050 | 6.60 | 6.93 |
| mo054 | h | Oficial de 1ª montador de isolamentos. (mão de obra) | 0.070 | 23.31 | 1.63 |
| mo101 | h | Ajudante de montador de isolamentos. (mão de obra) | 0.070 | 22.13 | 1.55 |
| % | % | Custos directos complementares | 2 % | 10.11 | 0.20 |
|  |  | Custos directos |  |  | 10.31 |
