# Impermeabilização sob ensoleiramento geral

- Propriedade do ficheiro: CYPE INGENIEROS, S.A.
- Formato: FIEBDC-3/2002
- Moeda: EUR
- Custos indirectos: 3.00 %
- Despesas gerais: 13.00 %
- Lucro: 6.00 %
- IVA: 16.00 %

## N Isolamentos e impermeabilizações

### NI Impermeabilizações

#### NIC Fundações

**NIC012** m² Impermeabilização sob ensoleiramento geral, através de manta de bentonite de sódio, Bentofix BFG 5000 L "BASF Construction Chemical", de 6 mm de espessura, formada por um geotêxtil não tecido de polipropileno, de 220 g/m², um geotêxtil tecido de polipropileno, de 110 g/m², e 5 kg/m² de grânulos de bentonite de sódio natural, dispostos entre os dois geotêxteis, fixada ao suporte através de pregos de aço.
Formação de impermeabilização sob ensoleiramento geral, através de manta de bentonite de sódio, Bentofix BFG 5000 L "BASF Construction Chemical", de 6 mm de espessura, formada por um geotêxtil não tecido de polipropileno, de 220 g/m², um geotêxtil tecido de polipropileno, de 110 g/m², e 5 kg/m² de grânulos de bentonite de sódio natural, dispostos entre os dois geotêxteis, fixada ao suporte através de pregos de aço, para evitar o seu deslocamento. Incluindo p/p de cortes, sobreposições entre mantas e bentonite granular, para enchimento perimetral e em encontros de elementos de passagem.
Inclui: Enchimento, com bentonite granular, do perímetro e dos encontros com elementos de passagem. Colocação e fixação da manta.
Critério de medição de projecto: Superfície medida segundo documentação gráfica de Projecto.
Critério de medição de obra: Medir-se-á a superfície realmente executada segundo especificações de Projecto, incluindo as entregas e as sobreposições.

| Código | Un | Descrição | Rendimento | Preço | Importância |
|---|---|---|---|---|---|
| mt08var015 | kg | Bentonite de sódio granular. (material) | 0.050 | 1.15 | 0.06 |
| mt15bas050b | m² | Manta de bentonite de sódio, Bentofix BFG 5000 L "BASF Construction Chemical", de 6 mm de espessura, formada por um geotêxtil não tecido de polipropileno, de 220 g/m², um geotêxtil tecido de polipropileno, de 110 g/m², e 5 kg/m² de grânulos de bentonite de sódio natural, dispostos entre os dois geotêxteis. (material) | 1.050 | 10.80 | 11.34 |
| mt08var060 | kg | Pregos de aço de 20x100 mm. (material) | 0.100 | 7.00 | 0.70 |
| mo030 | h | Oficial de 1ª aplicador de produtos impermeabilizantes. (mão de obra) | 0.050 | 16.08 | 0.80 |
| mo065 | h | Ajudante de aplicador de produtos impermeabilizantes. (mão de obra) | 0.050 | 15.62 | 0.78 |
| % | % | Custos directos complementares | 2 % | 13.68 | 0.27 |
|  |  | Custos directos |  |  | 13.95 |
