# Isolamento térmico em caixa de ar de parede exterior, por insuflação, desde o interior, de nódulos de guata de celulose

- Propriedade do ficheiro: CYPE INGENIEROS, S.A.
- Formato: FIEBDC-3/2002
- Moeda: EUR
- Custos indirectos: 3.00 %
- IVA: 23.00 %

## N Isolamentos e impermeabilizações

### NV Isolamentos térmicos de origem vegetal

#### NVE Injecção e insuflação

**NVE050** m² Isolamento térmico em caixa de ar de parede exterior, por insuflação, desde o interior, de nódulos de guata de celulose.
Isolamento térmico em parede exterior de estrutura leve de madeira, preenchendo o interior da caixa de ar de 80 mm de espessura média, por insuflação, desde o interior, de nódulos de guata de celulose, compostos por 88% de papel de jornal seleccionado e 12% de aditivos, densidade entre 45 e 50 kg/m³ e condutibilidade térmica 0,040 W/(m°C). Inclusive fita autocolante, de 15 cm de largura, para o tapamento dos furos executados no paramento.
Inclui: Inspecção endoscópica da caixa de ar. Implantação e realização dos furos no paramento. Protecção dos elementos da envolvente que podem ser afectados durante os trabalhos de insuflação. Insuflação do isolamento. Pancadas no paramento para facilitar o assentamento do isolamento. Tapamento dos furos. Limpeza final.
Critério de medição de projecto: Superfície medida segundo documentação gráfica de Projecto.
Critério de medição de obra: Medir-se-á a superfície realmente executada segundo especificações de Projecto.

| Código | Un | Descrição | Rendimento | Preço | Importância |
|---|---|---|---|---|---|
| mt16fce020b | kg | Nódulos de guata de celulose, compostos por 88% de papel de jornal seleccionado e 12% de aditivos, densidade entre 45 e 50 kg/m³ e condutibilidade térmica 0,04 W/(m°C), Euroclasse B-s2, d0 de reacção ao fogo segundo NP EN 13501-1, para enchimento de câmaras por insuflação. (material) | 4.200 | 1.36 | 5.71 |
| mt15sbi010c | m | Fita autocolante, de geotêxtil não tecido de polipropileno, com adesivo acrílico sem dissolventes e película de separação de papel siliconado, de 15 cm de largura, intervalo de temperatura de trabalho de -40 a 90°C, para aplicar em interiores e exteriores, fornecida em rolos de 30 m de comprimento. (material) | 0.150 | 2.13 | 0.32 |
| mq08mpa010 | h | Maquinaria para insuflação de isolamento em caixas de ar. (equipamento) | 0.183 | 14.56 | 2.66 |
| op00tal010 |  | Berbequim. | 1.000 | 0.00 | 0.00 |
| mo030 | h | Oficial de 1ª aplicador de produtos isolantes. (mão de obra) | 0.183 | 20.15 | 3.69 |
| mo068 | h | Ajudante de aplicador de produtos isolantes. (mão de obra) | 0.193 | 19.67 | 3.80 |
| % | % | Custos directos complementares | 2 % | 16.18 | 0.32 |
|  |  | Custos directos |  |  | 16.50 |
