# Encontro de cobertura plana não acessível

- Propriedade do ficheiro: CYPE INGENIEROS, S.A.
- Formato: FIEBDC-3/2002
- Moeda: EUR
- Custos indirectos: 3.00 %
- IVA: 23.00 %

## Q Coberturas

### QA Planas

#### QAF Pontos singulares

**QAF053** m Encontro de cobertura plana não acessível, não ventilada, com godo, tipo invertida, com coroamento de fachada, formado por: camada separadora de geotêxtil não tecido composto por fibras de poliéster entrelaçadas, (500 g/m²); impermeabilização tipo monocamada, não colada, formada por uma lâmina de borracha sintética EPDM de alta densidade, de 1,2 mm de espessura, fixada ao suporte em perímetro e juntas e sobreposições fixadas com fita autocolante, de borracha sintética EPDM e 76 mm de largura, com prévia aplicação de primário com base dissolvente; e capeamento metálico, de chapa dobrada de aço galvanizado, com pingadeira, espessura 0,8 mm, desenvolvimento 300 mm e 4 dobras, fixado com parafusos autoperfurantes a ripas de 55x35 mm de secção, de madeira de pinheiro-bravo (Pinus pinaster), com o tratamento adequado fixadas à impermeabilização com parafusos de 4 mm de diâmetro e 45 mm de comprimento, de aço inoxidável, com anilhas. Inclusive vedante adesivo monocomponente, para a vedação das juntas entre chapas.
Encontro de cobertura plana não acessível, não ventilada, com godo, tipo invertida, com coroamento de fachada, formado por: camada separadora de geotêxtil não tecido composto por fibras de poliéster entrelaçadas, (500 g/m²); impermeabilização tipo monocamada, não colada, formada por uma lâmina de borracha sintética EPDM de alta densidade, de 1,2 mm de espessura, fixada ao suporte em perímetro e juntas e sobreposições fixadas com fita autocolante, de borracha sintética EPDM e 76 mm de largura, com prévia aplicação de primário com base dissolvente; e capeamento metálico, de chapa dobrada de aço galvanizado, com pingadeira, espessura 0,8 mm, desenvolvimento 300 mm e 4 dobras, fixado com parafusos autoperfurantes a ripas de 55x35 mm de secção, de madeira de pinheiro-bravo (Pinus pinaster), com o tratamento adequado fixadas à impermeabilização com parafusos de 4 mm de diâmetro e 45 mm de comprimento, de aço inoxidável, com anilhas. Inclusive vedante adesivo monocomponente, para a vedação das juntas entre chapas.
Inclui: Implantação e marcação de eixos. Limpeza e preparação da superfície. Colocação da camada separadora. Colocação da impermeabilização. Colocação e fixação das ripas. Fixação do capeamento às ripas.
Critério de medição de projecto: Comprimento medido segundo documentação gráfica de Projecto.
Critério de medição de obra: Medir-se-á o comprimento realmente executado segundo especificações de Projecto.

| Código | Un | Descrição | Rendimento | Preço | Importância |
|---|---|---|---|---|---|
| mt07mee204a | m | Ripa de 55x35 mm de secção, de madeira de pinheiro-bravo (Pinus pinaster), com o tratamento adequado, com classe de risco 4 segundo NP EN 335, acabamento escovado, com humidade inferior a 20% segundo NP EN 335. (material) | 2.000 | 2.05 | 4.10 |
| mt07emr406a | Ud | Parafuso de 4 mm de diâmetro e 45 mm de comprimento, de aço inoxidável, para utilização exterior. (material) | 4.000 | 0.21 | 0.84 |
| mt20ame020fb | m | Capeamento metálico, de chapa dobrada de aço galvanizado, com pingadeira, espessura 0,8 mm, desenvolvimento 300 mm e 4 dobras, para revestimento de muros. (material) | 1.000 | 4.68 | 4.68 |
| mt12www050 | Ud | Parafuso autoperfurante de aço galvanizado. (material) | 4.000 | 0.03 | 0.12 |
| mt22www010b | Ud | Cartucho de 290 ml de vedante adesivo monocomponente, neutro, súper elástico, à base de polímero MS, cor cinzento, com resistência à intempérie e aos raios UV e extensão até à rotura 750%. (material) | 0.500 | 5.29 | 2.65 |
| mt15dan610a | m² | Lâmina de borracha sintética EPDM de alta densidade, de 1,2 mm de espessura, com resistência ao envelhecimento e aos raios UV. (material) | 0.550 | 9.06 | 4.98 |
| mt15dan620a | m | Fita autocolante, de borracha sintética EPDM, 76 mm de largura e 0,75 mm de espessura, para vedação de emendas em lâminas de borracha sintética EPDM de alta densidade. (material) | 0.100 | 4.15 | 0.42 |
| mt15dan630a | l | Primário com base dissolvente, para limpeza de sobreposições em lâminas de borracha sintética EPDM de alta densidade. (material) | 0.001 | 11.97 | 0.01 |
| mt14gsa020ei | m² | Geotêxtil não tecido composto por fibras de poliéster entrelaçadas, com uma resistência à tracção longitudinal de 6,8 kN/m, uma resistência à tracção transversal de 7,8 kN/m, uma abertura de cone ao ensaio de perfuração dinâmica segundo NP EN ISO 13433 inferior a 3 mm, resistência CBR ao punçoamento 1,7 kN e uma massa superficial de 500 g/m², segundo EN 13252. (material) | 0.300 | 1.74 | 0.52 |
| mo048 | h | Oficial de 1ª montador de estruturas de madeira. (mão de obra) | 0.200 | 20.01 | 4.00 |
| mo095 | h | Ajudante de montador de estruturas de madeira. (mão de obra) | 0.200 | 19.53 | 3.91 |
| mo029 | h | Oficial de 1ª aplicador de lâminas impermeabilizantes. (mão de obra) | 0.100 | 19.19 | 1.92 |
| mo067 | h | Ajudante de aplicador de lâminas impermeabilizantes. (mão de obra) | 0.100 | 18.74 | 1.87 |
| % | % | Custos directos complementares | 2 % | 30.02 | 0.60 |
|  |  | Custos directos |  |  | 30.62 |
