# Revestimento térmico e sonoro com argamassa leve de cal e fonólito, sobre paramento interior

- Propriedade do ficheiro: CYPE INGENIEROS, S.A.
- Formato: FIEBDC-3/2002
- Moeda: EUR
- Custos indirectos: 3.00 %
- IVA: 23.00 %

## R Revestimentos

### RK Pinturas, argamassas e revestimentos para isolamento térmico e sonoro

#### RKT Argamassas de cal e fonólito

**RKT010** m² Revestimento térmico e sonoro com argamassa leve de cal e fonólito, sobre paramento interior.
Revestimento térmico e sonoro contínuo, de 20 mm de espessura, aplicado directamente, de argamassa leve de cal e fonólito, aplicada mecanicamente, e acabamento final com gesso de aplicação em camada fina C6, sobre paramento interior vertical, até 3 m de altura. Inclusive perfil para protecção de arestas de plástico e metal com perfurações para a formação de arestas.
Critérios considerados na determinação do preço da unidade de obra: O preço inclui a resolução de pontos singulares.
Inclui: Preparação da superfície suporte que se vai revestir. Execução de mestras. Colocação de cantoneiras nas esquinas e saliências. Preparação da argamassa na máquina misturadora. Projecção mecânica da argamassa. Aplicação de régua de alumínio. Passagem de lâmina de aço. Aplicação de estuque.
Critério de medição de projecto: Superfície medida desde o pavimento até ao tecto, segundo documentação gráfica de Projecto, sem deduzir aberturas menores que 4 m² e descontando, nas aberturas de superfície maior de 4 m², o excesso sobre 4 m². Não foram objecto de desconto os paramentos verticais que têm armários encastrados, seja qual for a sua dimensão.
Critério de medição de obra: Medir-se-á, a superfície realmente executada segundo especificações de Projecto, considerando como altura a distância entre o pavimento e o tecto, sem deduzir aberturas menores que 4 m² e descontando, nas aberturas de superfície maior de 4 m², o excesso sobre 4 m². Os paramentos que tenham armários encastrados não serão objecto de desconto seja qual for a sua dimensão.

| Código | Un | Descrição | Rendimento | Preço | Importância |
|---|---|---|---|---|---|
| mt28mdb010d | l | Argamassa leve de cal e fonólito, para aplicar através de projecção mecânica. (material) | 11.240 | 0.80 | 8.99 |
| mt09pye010a | m³ | Pasta de gesso para aplicação em camada fina C6, segundo EN 13279-1. (material) | 0.003 | 166.70 | 0.50 |
| mt28vye010 | m | Cantoneiras de plástico e metal, estáveis à acção dos sulfatos. (material) | 0.215 | 0.35 | 0.08 |
| mq06pym010 | h | Misturadora-bombeadora para argamassas e gessos projectados, de 3 m³/h. (equipamento) | 0.280 | 8.52 | 2.39 |
| op00tal020 |  | Berbequim com misturador. | 1.000 | 0.00 | 0.00 |
| mo033 | h | Oficial de 1ª gesseiro. (mão de obra) | 0.117 | 22.68 | 2.65 |
| mo071 | h | Ajudante de gesseiro. (mão de obra) | 0.063 | 22.13 | 1.39 |
| % | % | Custos directos complementares | 2 % | 16.00 | 0.32 |
|  |  | Custos directos |  |  | 16.32 |
