# Sebe

- Propriedade do ficheiro: CYPE INGENIEROS, S.A.
- Formato: FIEBDC-3/2002
- Moeda: EUR
- Custos indirectos: 3.00 %
- IVA: 23.00 %

## U Infra-estruturas no logradouro

### UJ Jardins

#### UJV Vedação e ocultação

**UJV010** m Sebe.
Sebe de Ligustro japonês (Ligustrum japonicum) de 0,3-0,5 m de altura (4 ud/m).
Inclui: Abertura de vala com os meios indicados. Adubação do terreno. Plantação. Primeira rega.
Critério de medição de projecto: Comprimento medido segundo documentação gráfica de Projecto.
Critério de medição de obra: Medir-se-á o comprimento realmente executado segundo especificações de Projecto.

| Código | Un | Descrição | Rendimento | Preço | Importância |
|---|---|---|---|---|---|
| mt48ecr010a | Ud | Ligustro japonês (Ligustrum japonicum) de 0,3-0,5 m de altura; fornecimento em contentor. (material) | 4.000 | 1.65 | 6.60 |
| mt48tie020 | kg | Adubo mineral complexo NPK 15-15-15. (material) | 1.500 | 0.83 | 1.25 |
| mt08aaa010a | m³ | Água. (material) | 0.020 | 1.50 | 0.03 |
| mq01pan070b | h | Mini pá carregadora sobre pneus, de 52 kW/1 m³ kW. (equipamento) | 0.100 | 36.80 | 3.68 |
| op00coo010 |  | Corta-sebes. | 1.000 | 0.00 | 0.00 |
| mo040 | h | Oficial de 1ª jardineiro. (mão de obra) | 0.080 | 24.63 | 1.97 |
| mo115 | h | Operário jardineiro. (mão de obra) | 0.250 | 23.29 | 5.82 |
| % | % | Custos directos complementares | 2 % | 19.35 | 0.39 |
|  |  | Custos directos |  |  | 19.74 |
