# Estação depuradora de águas saponáceas domésticas de baixa contaminação, com capacidade para 160 utilizadores (população equivalente)

- Propriedade do ficheiro: CYPE INGENIEROS, S.A.
- Formato: FIEBDC-3/2002
- Moeda: EUR
- Custos indirectos: 3.00 %
- IVA: 23.00 %

## U Infra-estruturas no logradouro

### US Tratamento de águas residuais domésticas

#### USE Estações de tratamento de águas

**USE020** Ud Estação depuradora de águas saponáceas domésticas de baixa contaminação, com capacidade para 160 utilizadores (população equivalente).
Estação depuradora de águas saponáceas domésticas de baixa contaminação, com capacidade para 160 utilizadores (população equivalente), composta por filtro de polietileno para grossos, duas bombas para filtragem e lavagem a contra-corrente, filtro duplo automático de alto rendimento, electroválvula, dois depósitos de poliéster de secção circular de 5 m³ cada um, bomba de oxigenação, depósito de polietileno com bomba para dosificação de cloro, depósito de polietileno com bomba para dosificação de colorante, válvulas, interruptores de nível, escoadouro com tubagem de descarga, quadro eléctrico e base. Incluindo tubos entre os diferentes elementos e acessórios, tubagem de escoamento e torneira para esvaziamento. Totalmente montada, ligada e testada, sem incluir o grupo de bombagem nem o vaso de expansão.
Inclui: Marcação. Colocação e fixação da estação depuradora de águas saponáceas. Colocação e fixação de tubagens e acessórios.
Critério de medição de projecto: Número de unidades previstas, segundo documentação gráfica de Projecto.
Critério de medição de obra: Medir-se-á o número de unidades realmente executadas segundo especificações de Projecto.

| Código | Un | Descrição | Rendimento | Preço | Importância |
|---|---|---|---|---|---|
| mt46feb010ie | Ud | Estação depuradora de águas saponáceas domésticas de baixa contaminação, com capacidade para 160 utilizadores (população equivalente), composta por filtro de polietileno para grossos, duas bombas para filtragem e lavagem a contra-corrente, filtro duplo automático de alto rendimento, electroválvula, dois depósitos de poliéster de secção circular de 5 m³ cada um, bomba de oxigenação, depósito de polietileno com bomba para dosificação de cloro, depósito de polietileno com bomba para dosificação de colorante, válvulas, interruptores de nível, escoadouro com tubagem de descarga, quadro eléctrico e base. (material) | 1.000 | 27208.50 | 27208.50 |
| mq04cag010a | h | Camião com grua de carga máxima 6 t. (equipamento) | 1.000 | 49.45 | 49.45 |
| mo008 | h | Oficial de 1ª canalizador. (mão de obra) | 4.500 | 19.38 | 87.21 |
| mo107 | h | Ajudante de canalizador. (mão de obra) | 4.500 | 18.37 | 82.67 |
| % | % | Custos directos complementares | 4 % | 27427.83 | 1097.11 |
|  |  | Custos directos |  |  | 28524.94 |
