# Pavimento elevado, para exterior

- Propriedade do ficheiro: CYPE INGENIEROS, S.A.
- Formato: FIEBDC-3/2002
- Moeda: EUR
- Custos indirectos: 3.00 %
- IVA: 23.00 %

## U Infra-estruturas no logradouro

### UX Pavimentos

#### UXN Elevados

**UXN030** m² Pavimento elevado, para exterior.
Pavimento elevado, para exterior, formado por painel autoportante para o sistema de pavimento técnico acessível, de 443x443 mm e 24 mm de espessura, classificação 2/2/A/2, segundo NP EN 12825, formado por um suporte base de material porcelânico, de 10,5 mm de espessura, uma camada de acabamento de grés porcelânico, cor antracite, acabamento anti-deslizante, de 443x443 mm e 10,5 mm de espessura, e uma malha de fibra ignífuga colocada entre ambas as peças, aderida com resinas sintéticas, para garantir a rigidez do conjunto, sobre pés reguláveis de polipropileno com carga mineral, de cor preto, com base redonda, para alturas entre 55 e 75 mm. Inclusive massa de poliuretano para fixação dos suportes reguláveis à superfície suporte.
Inclui: Implantação dos eixos dos pedestais e marcação de níveis. Colocação, nivelação e fixação de pedestais. Colocação e fixação dos painéis.
Critério de medição de projecto: Superfície útil, medida segundo documentação gráfica de Projecto. Não foi incrementada a medição por perdas, uma vez que na composição se considerou 5% a mais.
Critério de medição de obra: Medir-se-á a superfície realmente executada segundo especificações de Projecto.

| Código | Un | Descrição | Rendimento | Preço | Importância |
|---|---|---|---|---|---|
| mt12pct030aa | Ud | Pé regulável de polipropileno com carga mineral, de cor preto, com base redonda, para alturas entre 55 e 75 mm. (material) | 6.000 | 4.66 | 27.96 |
| mt20wwa030 | Ud | Cartucho de 310 cm³ de massa de poliuretano impermeável. (material) | 0.540 | 7.32 | 3.95 |
| mt12sbs020a | m² | Painel autoportante para o sistema de pavimento técnico acessível, de 443x443 mm e 24 mm de espessura, classificação 2/2/A/2, segundo NP EN 12825, formado por um suporte base de material porcelânico, de 10,5 mm de espessura, uma camada de acabamento de grés porcelânico, cor antracite, acabamento anti-deslizante, de 443x443 mm e 10,5 mm de espessura, e uma malha de fibra ignífuga colocada entre ambas as peças, aderida com resinas sintéticas, para garantir a rigidez do conjunto. (material) | 1.050 | 59.89 | 62.88 |
| mo011 | h | Oficial de 1ª montador. (mão de obra) | 0.350 | 25.32 | 8.86 |
| mo080 | h | Ajudante de montador. (mão de obra) | 0.350 | 24.04 | 8.41 |
| % | % | Custos directos complementares | 2 % | 112.06 | 2.24 |
|  |  | Custos directos |  |  | 114.30 |
