# Parede de fachada de painéis sandwich isolantes, de aço

- Propriedade do ficheiro: CYPE Ingenieros S.A.
- Formato: FIEBDC-3/2016
- Programa: Gerador de preços para construção civil. CYPE Ingenieros, S.A.
- Data: 29/03/2023
- Moeda: EUR
- Custos indirectos: 3 %
- IVA: 23 %

## F Fachadas, divisões e protecções

### FL Fachadas ligeiras

#### FLA De chapas de aço e painéis sandwich

**FLA030** m² Parede de fachada de painéis sandwich isolantes, de aço.
Parede de fachada de painéis sandwich acústicos de aço galvanizado, de 50 mm de espessura e 1150 mm de largura, formados por face exterior de chapa lisa acabamento pré-lacado, RC3 e RUV4, segundo NP EN 10169, de 0,6 mm de espessura, alma isolante de lã de rocha de densidade média 95 kg/m³ e face interior de chapa nervurada acabamento pré-lacado, de 0,5 mm mm de espessura, com perfurações de 3 mm de diâmetro, condutibilidade térmica 0,69 W/(m°C), Euroclasse A2-s1, d0 de reacção ao fogo segundo NP EN 13501-1 com 31 dB de índice global de redução sonora, Rw, proporcionando uma redução do nível global ponderado de pressão a sons de condução aérea de 30,6 dBA e coeficiente de absorção acústica médio 0,9, segundo NP EN ISO 354, colocados em posição horizontal e fixados mecanicamente com sistema de fixação oculta a uma estrutura portante ou auxiliar. Inclusive acessórios de fixação dos painéis e fita flexível de butilo, adesiva em ambas as faces, para a selagem de estanquidade das sobreposições entre painéis sandwich.
Critérios considerados na determinação do preço da unidade de obra: O preço não inclui a estrutura suporte nem a resolução de pontos singulares.
Inclui: Implantação dos painéis. Corte, preparação e colocação dos painéis. Vedação de juntas. Fixação mecânica dos painéis.
Critério de medição de projecto: Superfície medida segundo documentação gráfica de Projecto, sem duplicar esquinas nem encontros, descontando as aberturas de superfície maior de 1 m².
Critério de medição de obra: Medir-se-á a superfície realmente executada segundo especificações de Projecto, sem duplicar esquinas nem encontros, descontando as aberturas de superfície maior de 1 m².

| Código | Un | Descrição | Rendimento | Preço | Importância |
|---|---|---|---|---|---|
| mt12ppa011aya | m² | Painel sandwich acústico de aço galvanizado, de 50 mm de espessura e 1150 mm de largura, formado por face exterior de chapa lisa acabamento pré-lacado, RC3 e RUV4, segundo NP EN 10169, de 0,6 mm de espessura, alma isolante de lã de rocha de densidade média 95 kg/m³ e face interior de chapa nervurada acabamento pré-lacado, de 0,5 mm mm de espessura, com perfurações de 3 mm de diâmetro, condutibilidade térmica 0,69 W/(m°C), Euroclasse A2-s1, d0 de reacção ao fogo segundo NP EN 13501-1 com 31 dB de índice global de redução sonora, Rw, proporcionando uma redução do nível global ponderado de pressão a sons de condução aérea de 30,6 dBA e coeficiente de absorção acústica médio 0,9, segundo NP EN ISO 354; para fachadas e paredes divisórias. (material) | 1.05 | 47.29 | 49.655 |
| mt12ppa100a | Ud | Kit de acessórios de fixação, para painéis sandwich isolantes, em fachadas. (material) | 0.2 | 9.7 | 1.940 |
| mt13dcp020a | m | Fita flexível de butilo, adesiva em ambas as faces, para a selagem de estanquidade das sobreposições entre painéis sandwich. (material) | 2 | 2.05 | 4.100 |
| mo051 | h | Oficial de 1ª montador de painéis metálicos. (mão de obra) | 0.275 | 21.36 | 5.874 |
| mo098 | h | Ajudante de montador de painéis metálicos. (mão de obra) | 0.275 | 20.28 | 5.577 |
| % | % | Custos directos complementares | 2 % | 67.146 | 1.343 |
|  |  | Custos directos |  |  | 68.489 |

## Recursos

**mt13dcp020a** m Fita flexível de butilo
Dados técnicos: Custo energético 7.996 MJ; Emissão de CO2 0.348 kg
