# Equipamento de regulação e controlo de zona

- Propriedade do ficheiro: CYPE Ingenieros S.A.
- Formato: FIEBDC-3/2016
- Programa: Gerador de preços para construção civil. CYPE Ingenieros, S.A.
- Data: 28/03/2024
- Moeda: EUR
- Custos indirectos: 3 %
- IVA: 23 %

## I Instalações

### IC Aquecimento, arrefecimento, climatização e A.Q.S.

#### ICE Emissores a água para aquecimento e arrefecimento

**ICE155** Ud Equipamento de regulação e controlo de zona.
Sistema para controlo da temperatura da água de impulsão por accionamento da válvula motorizada de 3 vias, controlo da caldeira, da produção de A.Q.S. e da bomba de circulação e programação semanal com 9 horários pré-configurados e 4 horários de livre programação, em instalações de aquecimento, formado por central de controlo, sonda de temperatura de impulsão e sonda de temperatura exterior, e válvula de assento de 2 vias, de 3/4" de diâmetro. Totalmente montado, ligado e testado.
Inclui: Marcação, colocação e fixação da válvula de zona e do termostato de ambiente. Ligação da válvula de zona à tubagem. Ligação eléctrica e de comunicação.
Critério de medição de projecto: Número de unidades previstas, segundo documentação gráfica de Projecto.
Critério de medição de obra: Medir-se-á o número de unidades realmente executadas segundo especificações de Projecto.

| Código | Un | Descrição | Rendimento | Preço | Importância |
|---|---|---|---|---|---|
| mt38esu083a | Ud | Válvula de assento de 2 vias, de 3/4" de diâmetro. (material) | 1 | 103.63 | 103.630 |
| mt38esu058a | Ud | Sistema para controlo da temperatura da água de impulsão por accionamento da válvula motorizada de 3 vias, controlo da caldeira, da produção de A.Q.S. e da bomba de circulação e programação semanal com 9 horários pré-configurados e 4 horários de livre programação, em instalações de aquecimento, formado por central de controlo, sonda de temperatura de impulsão e sonda de temperatura exterior. (material) | 1 | 372.03 | 372.030 |
| mo004 | h | Oficial de 1ª instalador de aquecimento. (mão de obra) | 0.7 | 23.31 | 16.317 |
| mo103 | h | Ajudante de instalador de aquecimento. (mão de obra) | 0.7 | 22.09 | 15.463 |
| % | % | Custos directos complementares | 2 % | 507.440 | 10.149 |
|  |  | Custos directos |  |  | 517.589 |

## Recursos

**mt38esu083a** Ud Válvula de assento de 2 vias, de 3/4" de diâmetro
Dados técnicos: Custo energético 527.139 MJ; Emissão de CO2 35.461 kg
Resíduos:
- embalagem: re150101 Embalagens de papel e cartão. (componente de resíduo); rendimento 0.072 kg; Código LER 15 01 01; Massa do elemento 1 kg; Volume 0.001333 m3
