# Válvula para radiador

- Propriedade do ficheiro: CYPE Ingenieros S.A.
- Formato: FIEBDC-3/2016
- Programa: Gerador de preços para construção civil. CYPE Ingenieros, S.A.
- Data: 23/05/2024
- Moeda: EUR
- Custos indirectos: 3 %
- IVA: 23 %

## I Instalações

### IC Aquecimento, arrefecimento, climatização e A.Q.S.

#### ICS Sistemas de condução de água

**ICS077** Ud Válvula para radiador.
Chave monotubo/bitubo termostatizável combinada com detentor para radiador toalheiro, com sonda de penetração de aço zincado de 45 cm de comprimento, ligação roscada de 24x19 mm compatível com adaptadores para tubos multicamada e ligação de 1/2" de diâmetro com o radiador, com corpo de latão, espiga de aço inoxidável, guarnições de EPDM e comando manual de ABS, com adaptador para ligação à compressão de tubo de 14 mm de diâmetro e 2 mm de espessura com rosca 24x19 mm. Inclusive elementos de montagem e acessórios necessários para o seu correcto funcionamento.
Inclui: Marcação. Colocação. Ligação. Verificação do seu correcto funcionamento.
Critério de medição de projecto: Número de unidades previstas, segundo documentação gráfica de Projecto.
Critério de medição de obra: Medir-se-á o número de unidades realmente executadas segundo especificações de Projecto.

| Código | Un | Descrição | Rendimento | Preço | Importância |
|---|---|---|---|---|---|
| mt38alb527a | Ud | Chave monotubo/bitubo termostatizável combinada com detentor para radiador toalheiro, com sonda de penetração de aço zincado de 45 cm de comprimento, ligação roscada de 24x19 mm compatível com adaptadores para tubos multicamada e ligação de 1/2" de diâmetro com o radiador, com corpo de latão, espiga de aço inoxidável, guarnições de EPDM e comando manual de ABS. (material) | 1 | 41.97 | 41.970 |
| mt38alb500a | Ud | Adaptador para ligação à compressão de tubo de 14 mm de diâmetro e 2 mm de espessura com rosca 24x19 mm. (material) | 1 | 3.8 | 3.800 |
| mt38www012 | Ud | Material auxiliar para instalações de aquecimento e A.Q.S. (material) | 0.1 | 2.1 | 0.210 |
| mo004 | h | Oficial de 1ª instalador de aquecimento. (mão de obra) | 0.1 | 23.31 | 2.331 |
| mo103 | h | Ajudante de instalador de aquecimento. (mão de obra) | 0.1 | 22.09 | 2.209 |
| % | % | Custos directos complementares | 2 % | 50.520 | 1.010 |
|  |  | Custos directos |  |  | 51.530 |

## Recursos

**mt38alb527a** Ud Chave monotubo/bitubo termostatizável combinada com detentor para radiador toalheiro
Dados técnicos: Custo energético 70.825 MJ; Emissão de CO2 4.935 kg
Resíduos:
- embalagem: re150101 Embalagens de papel e cartão. (componente de resíduo); rendimento 0.072 kg; Código LER 15 01 01; Massa do elemento 1 kg; Volume 0.001333 m3

**mt38alb500a** Ud Adaptador para ligação à compressão de tubo de 14 mm de diâmetro e 2 mm de espessura com rosca 24x19 mm
Dados técnicos: Custo energético 0.039 MJ; Emissão de CO2 0.061 kg
Resíduos:
- embalagem: re150101 Embalagens de papel e cartão; rendimento 0.072 kg
