# Isolamento térmico pelo exterior de fachadas

- Propriedade do ficheiro: CYPE INGENIEROS, S.A.
- Formato: FIEBDC-3/2002
- Moeda: EUR
- Custos indirectos: 3.00 %
- IVA: 23.00 %

**NVS120** m² Isolamento térmico pelo exterior de fachadas, com o sistema Webertherm Natura "WEBER", com ETA - 15/0085, composto por: painel rígido de aglomerado de cortiça natural expandido, sem aditivos, Webertherm Placa Corcho "WEBER", de cor castanho, de 80 mm de espessura, fixado ao suporte com argamassa polimérica de altas prestações reforçada com fibras, Webertherm Base, "WEBER", cor cinzento e fixações mecânicas com espinha de polipropileno com prego de plástico reforçado com fibra de vidro, Webertherm Espiga H3 "WEBER"; camada de regularização de argamassa polimérica de altas prestações reforçada com fibras, Webertherm Base, "WEBER", cor branco, armada com malha de fibra de vidro anti-álcalis, Webertherm 160 "WEBER", de 3,5x3,8 mm de vão de malha, 160 g/m² de massa superficial e 0,52 mm de espessura; camada de acabamento de argamassa de cal imitação de estuque tradicional, tipo CR CSI W2, segundo EN 998-1, para utilização em interiores ou em exteriores, Webercal Flexible "WEBER", cor a escolher, composta de cal aérea, resinas sintéticas, cargas e pigmentos minerais e aditivos orgânicos e inorgânicos. Inclusive perfis de arranque "WEBER", de alumínio, perfis para formação de pingadeiras Webertherm CF "WEBER", de PVC com malha, perfis de canto "WEBER", de alumínio com malha.
Isolamento térmico pelo exterior de fachadas, com o sistema Webertherm Natura "WEBER", com ETA - 15/0085, composto por: painel rígido de aglomerado de cortiça natural expandido, sem aditivos, Webertherm Placa Corcho "WEBER", de cor castanho, de 80 mm de espessura, fixado ao suporte com argamassa polimérica de altas prestações reforçada com fibras, Webertherm Base, "WEBER", cor cinzento e fixações mecânicas com espinha de polipropileno com prego de plástico reforçado com fibra de vidro, Webertherm Espiga H3 "WEBER"; camada de regularização de argamassa polimérica de altas prestações reforçada com fibras, Webertherm Base, "WEBER", cor branco, armada com malha de fibra de vidro anti-álcalis, Webertherm 160 "WEBER", de 3,5x3,8 mm de vão de malha, 160 g/m² de massa superficial e 0,52 mm de espessura; camada de acabamento de argamassa de cal imitação de estuque tradicional, tipo CR CSI W2, segundo EN 998-1, para utilização em interiores ou em exteriores, Webercal Flexible "WEBER", cor a escolher, composta de cal aérea, resinas sintéticas, cargas e pigmentos minerais e aditivos orgânicos e inorgânicos. Inclusive perfis de arranque "WEBER", de alumínio, perfis para formação de pingadeiras Webertherm CF "WEBER", de PVC com malha, perfis de canto "WEBER", de alumínio com malha.
Inclui: Preparação da superfície suporte. Colocação do perfil de arranque. Corte e preparação do isolamento. Colocação do isolamento sobre o paramento. Colocação dos restantes perfis. Tratamento dos pontos singulares. Aplicação da argamassa base e colocação da malha de fibra de vidro na camada de regularização. Formação de juntas. Aplicação da camada de acabamento. Vedação de juntas.
Critério de medição de projecto: Superfície medida segundo documentação gráfica de Projecto, descontando as aberturas de superfície maior de 1 m², adicionando em alternativa a superfície da parte interior da abertura, correspondente ao desenvolvimento de ombreiras e padieiras.
Critério de medição de obra: Medir-se-á a superfície realmente executada segundo especificações de Projecto, descontando as aberturas de superfície maior de 1 m², adicionando em alternativa a superfície da parte interior da abertura, correspondente ao desenvolvimento de ombreiras e padieiras.
Critérios considerados na determinação do preço da unidade de obra: O preço inclui a execução dos remates nos encontros com paramentos, revestimentos ou outros elementos assentes na sua superfície.

| Código | Un | Descrição | Rendimento | Preço | Importância |
|---|---|---|---|---|---|
| mt28maw200g | m | Perfil de arranque "WEBER", de alumínio, de 80 mm de largura e 0,88 mm de espessura, com pingadeira, para nivelação e suporte dos painéis isolantes dos sistemas de isolamento térmico pelo exterior sobre a linha de soco; incluindo kit de fixação para perfil. (material) | 0.170 | 5.22 | 0.89 |
| mt28mpc020a | kg | Argamassa polimérica de altas prestações reforçada com fibras, Webertherm Base, "WEBER", cor cinzento, composta de cimento cinzento, cargas minerais, resinas hidrófugas redispersáveis, fibras e aditivos especiais, para aplicar com palustra, para aderir os painéis isolantes e como camada base, tipo GP CSIII W2, segundo EN 998-1. (material) | 6.000 | 0.84 | 5.04 |
| mt16acw010e | m² | Painel rígido de aglomerado de cortiça natural expandido, sem aditivos, Webertherm Placa Corcho "WEBER", de cor castanho, de 80 mm de espessura, segundo EN 13170, resistência térmica 2 m²°C/W, condutibilidade térmica 0,04 W/(m°C), muito transpirável, Euroclasse E de reacção ao fogo segundo NP EN 13501-1. (material) | 1.050 | 46.20 | 48.51 |
| mt16pew040c | Ud | Espiga de polipropileno com prego de plástico reforçado com fibra de vidro, Webertherm Espiga H3 "WEBER", de 115 mm de comprimento, para fixação de painéis isolantes. (material) | 6.000 | 0.26 | 1.56 |
| mt28mpc020c | kg | Argamassa polimérica de altas prestações reforçada com fibras, Webertherm Base, "WEBER", cor branco, composta de cimento branco, cargas minerais, resinas hidrófugas redispersáveis, fibras e aditivos especiais, para aplicar com palustra, para aderir os painéis isolantes e como camada base, tipo GP CSIII W2, segundo EN 998-1. (material) | 7.500 | 0.96 | 7.20 |
| mt28maw050f | m² | Malha de fibra de vidro anti-álcalis, Webertherm 160 "WEBER", de 3,5x3,8 mm de vão de malha, 160 g/m² de massa superficial, 0,52 mm de espessura e de 0,11x50 m, para armar argamassas. (material) | 1.100 | 1.71 | 1.88 |
| mt28maw250a | m | Perfil de PVC com malha de fibra de vidro anti-álcalis, Webertherm CF "WEBER", para formação de pingadeiras. (material) | 0.170 | 3.42 | 0.58 |
| mt28maw220a | m | Perfil de canto Webertherm "WEBER", de alumínio, com malha incorporada de fibra de vidro de 10 e 15 cm de largura a cada lado do perfil, para reforço de cantos. (material) | 0.300 | 1.66 | 0.50 |
| mt28maw240f | m | Perfil de fecho lateral Webertherm "WEBER", de alumínio, de 80 mm de largura. (material) | 0.300 | 6.79 | 2.04 |
| mt28esc030f | kg | Argamassa de cal imitação de estuque tradicional, tipo CR CSI W2, segundo EN 998-1, para utilização em interiores ou em exteriores, Webercal Flexible "WEBER", cor a escolher, composta de cal aérea, resinas sintéticas, cargas e pigmentos minerais e aditivos orgânicos e inorgânicos, impermeável à água da chuva e permeável ao vapor de água, fornecida em sacos. (material) | 0.900 | 7.43 | 6.69 |
| mo054 | h | Oficial de 1ª montador de isolamentos. (mão de obra) | 0.100 | 19.38 | 1.94 |
| mo101 | h | Ajudante de montador de isolamentos. (mão de obra) | 0.100 | 18.40 | 1.84 |
| mo039 | h | Oficial de 1ª rebocador. (mão de obra) | 0.600 | 18.85 | 11.31 |
| mo079 | h | Ajudante de rebocador. (mão de obra) | 0.600 | 18.40 | 11.04 |
| % | % | Custos directos complementares | 2 % | 101.02 | 2.02 |
|  |  | Custos directos |  |  | 103.04 |
