# Separador de gorduras de aço inoxidável

- Propriedade do ficheiro: CYPE Ingenieros S.A.
- Formato: FIEBDC-3/2016
- Programa: Gerador de preços para construção civil. CYPE Ingenieros, S.A.
- Data: 23/05/2024
- Moeda: EUR
- Custos indirectos: 3 %
- IVA: 23 %

## S Equipamentos fixos e sinalização

### SC Cozinhas/lavandarias

#### SCS Separadores de gorduras

**SCS010** Ud Separador de gorduras de aço inoxidável.
Separador de gorduras de aço inoxidável AISI 304, de 228 litros, de 5 litros/s de caudal máximo de águas cinzentas e de 1300x350x500 mm, com tampa, cesta de gradagem extraível, válvula de esvaziamento, boca de entrada e boca de saída de 110 mm de diâmetro.
Inclui: Marcação. Montagem, ligação e verificação do seu correcto funcionamento.
Critério de medição de projecto: Número de unidades previstas, segundo documentação gráfica de Projecto.
Critério de medição de obra: Medir-se-á o número de unidades realmente executadas segundo especificações de Projecto.

| Código | Un | Descrição | Rendimento | Preço | Importância |
|---|---|---|---|---|---|
| mt46fgp100e | Ud | Separador de gorduras de aço inoxidável AISI 304, de 228 litros, de 5 litros/s de caudal máximo de águas cinzentas e de 1300x350x500 mm, com tampa, cesta de gradagem extraível, válvula de esvaziamento, boca de entrada e boca de saída de 110 mm de diâmetro, para instalar por baixo de bancada. (material) | 1 | 3791.62 | 3791.620 |
| mo008 | h | Oficial de 1ª canalizador. (mão de obra) | 0.5 | 23.31 | 11.655 |
| mo107 | h | Ajudante de canalizador. (mão de obra) | 0.5 | 22.09 | 11.045 |
| % | % | Custos directos complementares | 2 % | 3814.320 | 76.286 |
|  |  | Custos directos |  |  | 3890.606 |

## Recursos

**mt46fgp100e** Ud Separador de gorduras de aço inoxidável AISI 304
Dados técnicos: Custo energético 7526.283 MJ; Emissão de CO2 1109.657 kg
Resíduos:
- embalagem: re150101 Embalagens de papel e cartão. (componente de resíduo); rendimento 4.302 kg; Código LER 15 01 01; Massa do elemento 1 kg; Volume 0.001333 m3
