# Barreira acústica de 2 m de altura

- Propriedade do ficheiro: CYPE INGENIEROS, S.A.
- Formato: FIEBDC-3/2002
- Moeda: EUR
- Custos indirectos: 3.00 %
- IVA: 23.00 %

**UTP020** m² Barreira acústica de 2 m de altura, 3 m de separação entre postes, prevista para suportar até 50 kg/m² de sobrecarga máxima devida à acção do vento, realizada com painéis com ligação macho-fêmea de sectorização de aço com um isolamento a sons de condução aérea de 36 dB segundo NP EN 1793-2 "ACH", de 80 mm de espessura e 1150 mm de largura, Euroclasse A2-s1, d0 de reacção ao fogo segundo NP EN 13501-1, resistência ao fogo EI 90 segundo EN 1366-1, formados por dois paramentos de chapa de aço standard, revestida na sua face exterior com uma camada de poliéster de 25 microns de espessura, de espessura exterior 0,5 mm e espessura interior 0,5 mm e alma isolante de lã de rocha de densidade média 55 kg/m³, instalados por encaixe e deslizamento sobre postes de perfil laminado a quente, soldados a placas de ancoragem com pernos, fixadas a sapatas de fundação de betão C25/30 (XC2(P); D25; S2; Cl 0,4) e aço nervurado.
Fornecimento e colocação de barreira acústica de 2 m de altura, 3 m de separação entre postes, prevista para suportar até 50 kg/m² de sobrecarga máxima devida à acção do vento, realizada com painéis com ligação macho-fêmea de sectorização de aço com um isolamento a sons de condução aérea de 36 dB segundo NP EN 1793-2 "ACH", de 80 mm de espessura e 1150 mm de largura, Euroclasse A2-s1, d0 de reacção ao fogo segundo NP EN 13501-1, resistência ao fogo EI 90 segundo EN 1366-1, formados por dois paramentos de chapa de aço standard, revestida na sua face exterior com uma camada de poliéster de 25 microns de espessura, de espessura exterior 0,5 mm e espessura interior 0,5 mm e alma isolante de lã de rocha de densidade média 55 kg/m³, remates e acessórios, instalados por encaixe e deslizamento sobre postes de perfil laminado a quente, soldados a placas de ancoragem com pernos, fixadas a sapatas de fundação de betão C25/30 (XC2(P); D25; S2; Cl 0,4) e aço nervurado. Incluindo p/p de compactação e cura do betão, arame para atar, corte e dobragem dos varões nervurados de aço, perfuração central das placas, preparação de bordos, acabamento em bisel do furo para melhorar a ligação do perno à face superior da placa, soldaduras, cortes, chapas, peças especiais, argamassa sem retracção para enchimento de placas, desperdícios e reparação em obra dos defeitos originados por razões de transporte, manipulação ou montagem. Sem incluir a escavação.
Inclui: Corte e dobragem da armadura. Montagem e colocação da armadura. Fixação da armadura. Betonagem e compactação do betão. Marcação dos eixos das placas de ancoragem. Colocação e fixação provisória das placas de ancoragem. Aprumo e nivelação das placas de ancoragem. Cura do betão. Marcação dos eixos dos postes. Colocação e fixação provisória dos postes. Aprumo e nivelação dos postes. Execução das ligações do poste. Reparação de defeitos superficiais. Instalação dos painéis por encaixe e deslizamento sobre os postes já nivelados. Limpeza final.
Critério de medição de projecto: Superfície medida em projecção vertical, segundo documentação gráfica de Projecto.
Critério de medição de obra: Medir-se-á, em projecção vertical, a superfície realmente executada segundo especificações de Projecto.

| Código | Un | Descrição | Rendimento | Preço | Importância |
|---|---|---|---|---|---|
| mt07aco040b | kg | Armadura elaborada em fábrica com aço em varões nervurados, A400 NR, de vários diâmetros. (material) | 8.106 | 0.78 | 6.32 |
| mt08var050 | kg | Arame galvanizado para atar, de 1,30 mm de diâmetro. (material) | 0.030 | 1.10 | 0.03 |
| mt10haf020bonha | m³ | Betão C25/30 (XC2(P) D25; S2; Cl 0,4), fabricado em central, segundo NP EN 206-1. (material) | 0.505 | 78.57 | 39.68 |
| mt07ala011d | kg | Placa de aço laminado EN 10025 S275JR, para aplicações estruturais. (material) | 2.416 | 1.34 | 3.24 |
| mt07ala010h | kg | Aço laminado EN 10025 S275JR, em perfis laminados a quente, peças simples, para aplicações estruturais. (material) | 12.750 | 0.99 | 12.62 |
| mt12ppa030c | m² | Painel com ligação macho-fêmea de sectorização para barreira acústica de aço com um isolamento a sons de condução aérea de 36 dB segundo NP EN 1793-2 "ACH", de 80 mm de espessura e 1150 mm de largura, Euroclasse A2-s1, d0 de reacção ao fogo segundo NP EN 13501-1, resistência ao fogo EI 90 segundo EN 1366-1, formado por dois paramentos de chapa de aço standard, revestida na sua face exterior com uma camada de poliéster de 25 microns de espessura, de espessura exterior 0,5 mm e espessura interior 0,5 mm e alma isolante de lã de rocha de densidade média 55 kg/m³, remates e acessórios. (material) | 1.000 | 30.20 | 30.20 |
| mq08sol020 | h | Equipamentos e elementos auxiliares para soldadura eléctrica. (equipamento) | 0.020 | 3.09 | 0.06 |
| mo045 | h | Oficial de 1ª estruturista, em trabalhos de betonagem. (mão de obra) | 0.025 | 18.05 | 0.45 |
| mo092 | h | Ajudante de estruturista, em trabalhos de betonagem. (mão de obra) | 0.152 | 17.64 | 2.68 |
| mo043 | h | Oficial de 1ª armador de ferro. (mão de obra) | 0.015 | 18.05 | 0.27 |
| mo090 | h | Ajudante de armador de ferro. (mão de obra) | 0.023 | 17.64 | 0.41 |
| mo047 | h | Oficial de 1ª montador de estruturas metálicas. (mão de obra) | 0.240 | 18.05 | 4.33 |
| mo094 | h | Ajudante de montador de estruturas metálicas. (mão de obra) | 0.240 | 17.64 | 4.23 |
| mo041 | h | Oficial de 1ª construção de obra civil. (mão de obra) | 0.100 | 17.19 | 1.72 |
| mo087 | h | Ajudante de construção de obra civil. (mão de obra) | 0.100 | 16.81 | 1.68 |
| % | % | Custos directos complementares | 2 % | 107.92 | 2.16 |
|  |  | Custos directos |  |  | 110.08 |
