# Escavação para desaterro de terras e detritos de colmatação

- Propriedade do ficheiro: CYPE INGENIEROS, S.A.
- Formato: FIEBDC-3/2002
- Moeda: EUR
- Custos indirectos: 3.00 %
- IVA: 23.00 %

## 0 Trabalhos prévios

### 0G Trabalhos arqueológicos

#### 0GE Escavações arqueológicas e transportes

**0GE050** m³ Escavação para desaterro de terras e detritos de colmatação.
Excavação para desaterro de terras e detritos de colmatação no cabouco existente, com possível aparecimento de materiais arqueológicos entre 1 e 2 m de profundidade, realizada com meios manuais, com seguimento arqueológico na obra. Inclusive carga de terras e materiais arqueológicos encontrados, e transporte com meios manuais, a ponto de inspecção arqueológica, para tratamento dos mesmos.
Inclui: Marcação no terreno. Escavação e extracção de terras. Carga para camião das terras escavadas.
Critério de medição de projecto: Volume medido segundo documentação gráfica de Projecto.
Critério de medição de obra: Medir-se-á o volume realmente escavado segundo especificações de Projecto.

| Código | Un | Descrição | Rendimento | Preço | Importância |
|---|---|---|---|---|---|
| mo000 | h | arqueólogo. (mão de obra) | 1.189 | 37.18 | 44.21 |
| mo057 | h | Ajudante de arqueólogo. (mão de obra) | 2.378 | 30.67 | 72.93 |
| mo112 | h | Operário especializado construção. (mão de obra) | 10.105 | 23.86 | 241.11 |
| % | % | Custos directos complementares | 2 % | 358.25 | 7.17 |
|  |  | Custos directos |  |  | 365.42 |
