# Massame de betão simples com cal

- Propriedade do ficheiro: CYPE INGENIEROS, S.A.
- Formato: FIEBDC-3/2002
- Moeda: EUR
- Custos indirectos: 3.00 %
- IVA: 23.00 %

## A Acondicionamento do terreno

### AN Nivelação

#### ANS Massames

**ANS025** m² Massame de betão simples com cal.
Massame de betão simples de 10 cm de espessura, realizado com cal hidráulica natural, tipo NHL 5, com uma resistência à compressão aos 90 ddias maior ou igual a 11,5 Mpa (115 kg/cm²), preparado em obra e betonagem com meios manuais, espalhamento e vibração manual através de régua vibradora, sem tratamento da superfície; com juntas de retracção de 5 mm de espessura, através de corte com disco de diamante. Inclusive painel de madeira de 2 cm de espessura, para a execução de juntas de retracção.
Critérios considerados na determinação do preço da unidade de obra: O preço não inclui a sub-base.
Inclui: Preparação da superfície existente. Marcação das juntas de construção e de dilatação. Aplicação de níveis através de pontos, mestras de betão ou réguas. Rega da superfície base. Formação de juntas de construção e de juntas perimetrais de dilatação. Preparação do betão. Betonagem, espalhamento e vibração do betão. Cura do betão. Implantação das juntas de retracção. Corte do betão. Limpeza final das juntas de retracção.
Critério de medição de projecto: Superfície medida segundo documentação gráfica de Projecto.
Critério de medição de obra: Medir-se-á a superfície realmente executada segundo especificações de Projecto, sem deduzir a superfície ocupada pelos pilares situados dentro do seu perímetro.

| Código | Un | Descrição | Rendimento | Preço | Importância |
|---|---|---|---|---|---|
| mt08aaa010a | m³ | Água. (material) | 0.026 | 1.50 | 0.04 |
| mt01arg008a | m³ | Areia, de tamanho máximo 0/3 mm. (material) | 0.043 | 16.65 | 0.72 |
| mt01arg008c | m³ | Areia, de tamanho máximo 3/8 mm. (material) | 0.043 | 20.90 | 0.90 |
| mt01arg008d | m³ | Gravilha, de tamanho máximo 8/16 mm. (material) | 0.057 | 23.60 | 1.35 |
| mt08cal020c | kg | Cal hidráulica natural tipo NHL 5, em sacos, segundo NP EN 459-1. (material) | 50.164 | 0.65 | 32.61 |
| mt08ema050a | m³ | Madeira para cofragem, de 22 mm de espessura. (material) | 0.001 | 184.80 | 0.18 |
| mq06vib020 | h | Régua vibradora de 3 m. (equipamento) | 0.097 | 5.23 | 0.51 |
| mq06cor020 | h | Equipamento para corte de juntas em massames de betão. (equipamento) | 0.094 | 10.64 | 1.00 |
| mq06hor010 | h | Betoneira eléctrica com uma capacidade de amassadura de 160 l. (equipamento) | 0.073 | 3.45 | 0.25 |
| mo113 | h | Operário não qualificado construção. (mão de obra) | 0.202 | 23.29 | 4.70 |
| mo112 | h | Operário especializado construção. (mão de obra) | 0.234 | 23.86 | 5.58 |
| mo020 | h | Oficial de 1ª construção. (mão de obra) | 0.071 | 24.63 | 1.75 |
| mo077 | h | Ajudante de construção. (mão de obra) | 0.036 | 24.04 | 0.87 |
| % | % | Custos directos complementares | 2 % | 50.46 | 1.01 |
|  |  | Custos directos |  |  | 51.47 |
