# Placa de ancoragem de aço, com pernos aparafusados com anilhas, porca e contra-porca

- Propriedade do ficheiro: CYPE INGENIEROS, S.A.
- Formato: FIEBDC-3/2002
- Moeda: EUR
- Custos indirectos: 3.00 %
- IVA: 23.00 %

## E Estruturas

### EA Metálicas

#### EAS Pilares

**EAS006** Ud Placa de ancoragem de aço, com pernos aparafusados com anilhas, porca e contra-porca.
Placa de ancoragem de aço EN 10025 S275JR em perfil plano, com perfuração central, de 250x250 mm e espessura 12 mm, e montagem sobre 4 pernos de aço nervurado A400 NR de 12 mm de diâmetro e 50 cm de comprimento total, embutidos no betão fresco, e aparafusados com anilhas, porca e contra-porca uma vez endurecido o betão da fundação. Inclusive argamassa autonivelante expansiva para enchimento do espaço resultante entre o betão endurecido e a placa e protecção anticorrosiva aplicada às porcas e extremos dos pernos.
Critérios considerados na determinação do preço da unidade de obra: O preço inclui os cortes, os desperdícios, as chapas, as peças especiais e os elementos auxiliares de montagem.
Inclui: Limpeza e preparação da superfície de apoio. Marcação dos eixos. Colocação e fixação provisória da placa. Aprumo e nivelamento. Enchimento com argamassa. Aplicação da protecção anticorrosiva.
Critério de medição de projecto: Número de unidades previstas, segundo documentação gráfica de Projecto.
Critério de medição de obra: Medir-se-á o número de unidades realmente executadas segundo especificações de Projecto.

| Código | Un | Descrição | Rendimento | Preço | Importância |
|---|---|---|---|---|---|
| mt07ala011l | kg | Placa de aço laminado EN 10025 S275JR, para aplicações estruturais. Trabalhada e montada em oficina, para colocar com ligações aparafusadas em obra. (material) | 5.888 | 2.95 | 17.37 |
| mt07aco040b | kg | Armadura elaborada em fábrica com aço em varões nervurados, A400 NR, de vários diâmetros. (material) | 1.775 | 1.71 | 3.04 |
| mt07www040a | Ud | Jogo de anilhas, porca e contra-porca, para perno de ancoragem de 12 mm de diâmetro. (material) | 4.000 | 1.62 | 6.48 |
| mt09moa015 | kg | Argamassa autonivelante expansiva, de dois componentes, à base de cimento melhorado com resinas sintéticas. (material) | 3.750 | 0.95 | 3.56 |
| mt27pfi010 | l | Primário de secagem rápida, formulado com resinas alquídicas modificadas e fosfato de zinco. (material) | 0.294 | 4.80 | 1.41 |
| op00cor020 |  | Cortadora manual de metal, de disco. | 1.000 | 0.00 | 0.00 |
| mo047 | h | Oficial de 1ª montador de estruturas metálicas. (mão de obra) | 0.403 | 25.68 | 10.35 |
| mo094 | h | Ajudante de montador de estruturas metálicas. (mão de obra) | 0.403 | 25.06 | 10.10 |
| % | % | Custos directos complementares | 2 % | 52.31 | 1.05 |
|  |  | Custos directos |  |  | 53.36 |
