# Esquentador eléctrico instantâneo

- Propriedade do ficheiro: CYPE INGENIEROS, S.A.
- Formato: FIEBDC-3/2002
- Moeda: EUR
- Custos indirectos: 3.00 %
- IVA: 23.00 %

## I Instalações

### IC Aquecimento, arrefecimento, climatização e A.Q.S.

#### ICA Água quente

**ICA020** Ud Esquentador eléctrico instantâneo.
Esquentador eléctrico instantâneo para o serviço de A.Q.S., mural vertical, potência 18 kW, caudal 9,8 l/min, ajuste automático da temperatura da água em função do caudal, eficiência energética classe A, perfil de consumo S, alimentação monofásica (230V/50Hz), de 472x236x136 mm. Inclusive suporte e ancoragens de fixação, válvulas de corte de esfera e tubos de ligação flexíveis, tanto na entrada de água como na saída. Totalmente montado, ligado e testado.
Inclui: Marcação do aparelho. Fixação em paramento com elementos de ancoragem. Colocação do aparelho e acessórios. Ligação com as redes de abastecimento de água, eléctrica e de terra. Colocação em funcionamento.
Critério de medição de projecto: Número de unidades previstas, segundo documentação gráfica de Projecto.
Critério de medição de obra: Medir-se-á o número de unidades realmente executadas segundo especificações de Projecto.

| Código | Un | Descrição | Rendimento | Preço | Importância |
|---|---|---|---|---|---|
| mt38cej010fb | Ud | Esquentador eléctrico instantâneo para o serviço de A.Q.S., mural vertical, potência 18 kW, caudal 9,8 l/min, ajuste automático da temperatura da água em função do caudal, eficiência energética classe A, perfil de consumo S, alimentação monofásica (230V/50Hz), de 472x236x136 mm. (material) | 1.000 | 596.55 | 596.55 |
| mt38tew010a | Ud | Tubo de ligação flexível de 20 cm e 1/2" de diâmetro. (material) | 2.000 | 8.00 | 16.00 |
| mt37sve010b | Ud | Válvula de esfera de latão niquelado para enroscar de 1/2". (material) | 2.000 | 4.95 | 9.90 |
| mt38www011 | Ud | Material auxiliar para instalações de A.Q.S. (material) | 1.000 | 1.45 | 1.45 |
| mo008 | h | Oficial de 1ª canalizador. (mão de obra) | 0.751 | 22.91 | 17.21 |
| mo107 | h | Ajudante de canalizador. (mão de obra) | 0.751 | 21.71 | 16.30 |
| % | % | Custos directos complementares | 2 % | 657.41 | 13.15 |
|  |  | Custos directos |  |  | 670.56 |
