# Rodapé interior de marmorite

- Propriedade do ficheiro: CYPE INGENIEROS, S.A.
- Formato: FIEBDC-3/2002
- Moeda: EUR
- Custos indirectos: 3.00 %
- IVA: 23.00 %

## R Revestimentos

### RS Pavimentos

#### RSC De marmorite

**RSC020** m Rodapé interior de marmorite.
Rodapé de marmorite microgrão (menor ou igual a 6 mm) para interior, cor Marfim, 40x7 cm, com o bordo desengrossado e um grau de polimento de 220. COLOCAÇÃO: com cimento cola. ENCHIMENTO DE JUNTAS: com leitada de cimento branco BL-V 22,5 colorida com a mesma tonalidade das peças.
Inclui: Marcação da disposição das peças. Corte das peças e formação de encaixes em esquinas e cantos. Colocação do rodapé. Enchimento das juntas. Abrilhantamento e limpeza do rodapé.
Critério de medição de projecto: Comprimento medido segundo documentação gráfica de Projecto, sem incluir vãos de portas. Não foi incrementada a medição por perdas, uma vez que na composição se considerou 5% a mais.
Critério de medição de obra: Medir-se-á o comprimento realmente executado segundo especificações de Projecto.

| Código | Un | Descrição | Rendimento | Preço | Importância |
|---|---|---|---|---|---|
| mt09mcr200 | kg | Cimento cola para colocação de pavimentos de marmorite. (material) | 0.150 | 0.45 | 0.07 |
| mt18rtl010gc | m | Rodapé de marmorite microgrão (menor ou igual a 6 mm) para interior, cor Marfim, 40x7 cm, com o bordo desengrossado e um grau de polimento de 220. (material) | 1.050 | 3.30 | 3.47 |
| mt18btl100a | kg | Leitada colorida com a mesma tonalidade dos ladrilhos, para pavimento de marmorite. (material) | 0.100 | 1.15 | 0.12 |
| op00sie030 |  | Serra de disco de diamante, para mesa de trabalho, de corte húmido. | 1.000 | 0.00 | 0.00 |
| mo023 | h | Oficial de 1ª ladrilhador. (mão de obra) | 0.215 | 24.63 | 5.30 |
| % | % | Custos directos complementares | 2 % | 8.96 | 0.18 |
|  |  | Custos directos |  |  | 9.14 |
